# Depósito de almacenamiento de aguas residuales de polietileno de alta densidad (PEAD/HDPE), de 3000 litros

- Propiedad del archivo: CYPE INGENIEROS, S.A.
- Formato: FIEBDC-3/2002
- Ámbito geográfico: Región de Murcia
- Divisa: EUR
- Costes indirectos: 3.00 %
- IVA: 21.00 %

## I Instalaciones

### IU Urbanas

#### IUE Tratamiento de aguas residuales

**IUE010** Ud Depósito de almacenamiento de aguas residuales de polietileno de alta densidad (PEAD/HDPE), de 3000 litros.
Suministro e instalación de depósito de almacenamiento de aguas residuales de polietileno de alta densidad (PEAD/HDPE), de 3000 litros, con boca de entrada de 110 mm de diámetro y boca de salida de 200 mm de diámetro con tapa. Totalmente montado, conexionado y probado.
Incluye: Replanteo. Colocación y conexionado del depósito.
Criterio de medición de proyecto: Número de unidades previstas, según documentación gráfica de Proyecto.
Criterio de medición de obra: Se medirá el número de unidades realmente ejecutadas según especificaciones de Proyecto.

| Código | Ud | Descripción | Rendimiento | Precio | Importe |
|---|---|---|---|---|---|
| mt46fdg010b | Ud | Depósito de almacenamiento de aguas residuales de polietileno de alta densidad (PEAD/HDPE), de 3000 litros, con boca de entrada de 110 mm de diámetro y boca de salida de 200 mm de diámetro con tapa. (material) | 1.000 | 1922.68 | 1922.68 |
| mo008 | h | Oficial 1ª fontanero. (mano de obra) | 2.380 | 17.97 | 42.77 |
| mo107 | h | Ayudante fontanero. (mano de obra) | 2.380 | 16.67 | 39.67 |
| % | % | Costes directos complementarios | 2 % | 2005.12 | 40.10 |
|  |  | Costes directos |  |  | 2045.22 |
