# Malla de polipropileno no tejido

- Propiedad del archivo: CYPE INGENIEROS, S.A.
- Formato: FIEBDC-3/2002
- Ámbito geográfico: Región de Murcia
- Divisa: EUR
- Costes indirectos: 3.00 %
- IVA: 21.00 %

## J Jardinería

### JD Sistemas de drenaje, sujeción y protección

#### JDM Mallas antihierbas

**JDM020** m² Malla de polipropileno no tejido, de 50 mm/s de permeabilidad al agua, expresada como índice de velocidad, según ISO 11058, y 130 g/m² de masa superficial, con función antihierbas, fijada al terreno mediante piquetas de anclaje de acero, en forma de L, de 6 mm de diámetro, rendimiento 2 ud/m², para una plantación de 3 plantas/m² (no incluidas en este precio).
Suministro y colocación de malla de polipropileno no tejido, de 50 mm/s de permeabilidad al agua, expresada como índice de velocidad, según ISO 11058, y 130 g/m² de masa superficial, con función antihierbas, permeable al aire y a los nutrientes, químicamente inerte y estable tanto a suelos ácidos como alcalinos y con resistencia a los rayos UV, fijada al terreno mediante piquetas de anclaje de acero, en forma de L, de 6 mm de diámetro, rendimiento 2 ud/m². Incluso p/p de preparación del terreno mediante eliminación de hierbas no deseadas y rastrillado para la nivelación del mismo, ejecución de solapes de al menos 10 cm, colocación de piquetas de anclaje y realización de cortes en forma de X en los puntos donde se vaya a realizar la plantación, a razón de 3 plantas/m² (no incluidas en este precio).
Incluye: Preparación del terreno. Colocación de la malla. Realización de cortes en la malla.
Criterio de medición de proyecto: Superficie medida en proyección horizontal, según documentación gráfica de Proyecto.
Criterio de medición de obra: Se medirá, en proyección horizontal, la superficie realmente ejecutada según especificaciones de Proyecto.

| Código | Ud | Descripción | Rendimiento | Precio | Importe |
|---|---|---|---|---|---|
| mt48mal010g | m² | Malla de polipropileno no tejido, de 50 mm/s de permeabilidad al agua, expresada como índice de velocidad, según ISO 11058, y 130 g/m² de masa superficial, con función antihierbas, permeable al aire y a los nutrientes, químicamente inerte y estable tanto a suelos ácidos como alcalinos y con resistencia a los rayos UV. (material) | 1.100 | 0.70 | 0.77 |
| mt48mal015c | Ud | Piqueta de anclaje de acero, en forma de L, de 6 mm de diámetro, para sujeción de redes y mallas al terreno. (material) | 2.000 | 0.21 | 0.42 |
| mo040 | h | Oficial 1ª jardinero. (mano de obra) | 0.075 | 17.64 | 1.32 |
| mo086 | h | Ayudante jardinero. (mano de obra) | 0.151 | 16.95 | 2.56 |
| % | % | Costes directos complementarios | 2 % | 5.07 | 0.10 |
|  |  | Costes directos |  |  | 5.17 |
