# Marcado y señalización de pista de fútbol 11, sobre pavimento deportivo de resinas sintéticas, con pintura al agua flexible y de gran adherencia, Pintaline "COMPOSAN INDUSTRIAL Y TECNOLOGÍA"

- Propiedad del archivo: CYPE INGENIEROS, S.A.
- Formato: FIEBDC-3/2002
- Ámbito geográfico: Región de Murcia
- Divisa: EUR
- Costes indirectos: 3.00 %
- IVA: 21.00 %

## T Equipamiento urbano

### TD Equipamientos deportivos

#### TDM Marcado de pistas deportivas

**TDM015** Ud Marcado y señalización de pista de fútbol 11, sobre pavimento deportivo de resinas sintéticas, con pintura al agua flexible y de gran adherencia, Pintaline "COMPOSAN INDUSTRIAL Y TECNOLOGÍA".
Marcado y señalización de pista de fútbol 11, sobre pavimento deportivo de resinas sintéticas, con líneas de 10 cm de anchura, continuas o discontinuas, mediante aplicación con brocha o rodillo de pintura al agua flexible y de gran adherencia, Pintaline "COMPOSAN INDUSTRIAL Y TECNOLOGÍA", color a elegir, acabado satinado semibrillante, según normas federativas.
Incluye: Preparación de la superficie. Ejecución del marcado.
Criterio de medición de proyecto: Número de unidades previstas, según documentación gráfica de Proyecto.
Criterio de medición de obra: Se medirá el número de unidades realmente ejecutadas según especificaciones de Proyecto.

| Código | Ud | Descripción | Rendimiento | Precio | Importe |
|---|---|---|---|---|---|
| mt47cit180a | kg | Pintura al agua flexible y de gran adherencia, Pintaline "COMPOSAN INDUSTRIAL Y TECNOLOGÍA", color a elegir, acabado satinado semibrillante, a base de resinas acrílicas, bióxido de titanio, cargas minerales seleccionadas y pigmentos. (material) | 8.000 | 8.93 | 71.44 |
| mt47mpi030 | Ud | Rollo de cinta adhesiva. (material) | 16.000 | 2.42 | 38.72 |
| mo038 | h | Oficial 1ª pintor. (mano de obra) | 16.366 | 17.39 | 284.60 |
| mo076 | h | Ayudante pintor. (mano de obra) | 16.366 | 16.69 | 273.15 |
| % | % | Costes directos complementarios | 2 % | 667.91 | 13.36 |
|  |  | Costes directos |  |  | 681.27 |
