# Bolardo fijo de hierro, cilíndrico, de 70 cm de altura y 20 cm de diámetro, fijado a una base de hormigón HM-20/P/20/I

- Propiedad del archivo: CYPE INGENIEROS, S.A.
- Formato: FIEBDC-3/2002
- Ámbito geográfico: Región de Murcia
- Divisa: EUR
- Costes indirectos: 3.00 %
- IVA: 21.00 %

## T Equipamiento urbano

### TP Protecciones peatonales

#### TPH Hitos y bolardos

**TPH040** Ud Bolardo fijo de hierro, cilíndrico, de 70 cm de altura y 20 cm de diámetro, fijado a una base de hormigón HM-20/P/20/I.
Suministro y montaje de bolardo fijo cilíndrico, de 70 cm de altura y 20 cm de diámetro, de hierro con imprimación epoxi y pintura de poliéster en polvo color negro forja, fijado a una base de hormigón HM-20/P/20/I. Incluso p/p de replanteo, excavación manual del terreno, elementos de anclaje y eliminación y limpieza del material sobrante.
Incluye: Replanteo. Excavación. Hormigonado de la base de apoyo. Montaje. Eliminación y limpieza del material sobrante.
Criterio de medición de proyecto: Número de unidades previstas, según documentación gráfica de Proyecto.
Criterio de medición de obra: Se medirá el número de unidades realmente ejecutadas según especificaciones de Proyecto.

| Código | Ud | Descripción | Rendimiento | Precio | Importe |
|---|---|---|---|---|---|
| mt52mug300i | Ud | Bolardo fijo cilíndrico, de 70 cm de altura y 20 cm de diámetro de hierro con imprimación epoxi y pintura de poliéster en polvo color negro forja, incluso pernos de anclaje. (material) | 1.000 | 186.72 | 186.72 |
| mt10hmf010Mm | m³ | Hormigón HM-20/B/20/I, fabricado en central. (material) | 0.250 | 62.86 | 15.72 |
| mt09reh330 | kg | Mortero de resina epoxi con arena de sílice, de endurecimiento rápido, para relleno de anclajes. (material) | 0.200 | 5.03 | 1.01 |
| mo041 | h | Oficial 1ª construcción de obra civil. (mano de obra) | 0.646 | 17.39 | 11.23 |
| mo087 | h | Ayudante construcción de obra civil. (mano de obra) | 0.646 | 16.69 | 10.78 |
| % | % | Costes directos complementarios | 2 % | 225.46 | 4.51 |
|  |  | Costes directos |  |  | 229.97 |
