# Bolardo fijo de hormigón prefabricado, esférico, de 70 cm de diámetro, fijado a una superficie soporte (no incluida en este precio)

- Propiedad del archivo: CYPE INGENIEROS, S.A.
- Formato: FIEBDC-3/2002
- Ámbito geográfico: Región de Murcia
- Divisa: EUR
- Costes indirectos: 3.00 %
- IVA: 21.00 %

## T Equipamiento urbano

### TP Protecciones peatonales

#### TPH Hitos y bolardos

**TPH050** Ud Bolardo fijo de hormigón prefabricado, esférico, de 70 cm de diámetro, fijado a una superficie soporte (no incluida en este precio).
Suministro y montaje de bolardo fijo esférico, de 70 cm de diámetro, de hormigón prefabricado, con tratamiento hidrófugo, fijado a una superficie soporte (no incluida en este precio). Incluso p/p de replanteo, elementos de anclaje y eliminación y limpieza del material sobrante.
Incluye: Replanteo. Montaje. Eliminación y limpieza del material sobrante.
Criterio de medición de proyecto: Número de unidades previstas, según documentación gráfica de Proyecto.
Criterio de medición de obra: Se medirá el número de unidades realmente ejecutadas según especificaciones de Proyecto.

| Código | Ud | Descripción | Rendimiento | Precio | Importe |
|---|---|---|---|---|---|
| mt52mug310k | Ud | Bolardo fijo esférico, de 70 cm de diámetro de hormigón prefabricado, con tratamiento hidrófugo, incluso pernos de anclaje. (material) | 1.000 | 99.41 | 99.41 |
| mt09reh330 | kg | Mortero de resina epoxi con arena de sílice, de endurecimiento rápido, para relleno de anclajes. (material) | 0.200 | 5.03 | 1.01 |
| mo041 | h | Oficial 1ª construcción de obra civil. (mano de obra) | 0.431 | 17.39 | 7.50 |
| mo087 | h | Ayudante construcción de obra civil. (mano de obra) | 0.431 | 16.69 | 7.19 |
| % | % | Costes directos complementarios | 2 % | 115.11 | 2.30 |
|  |  | Costes directos |  |  | 117.41 |
