# Celda de medida, de 24 kV de tensión asignada, 800x1025x1800 mm

- Propiedad del archivo: CYPE INGENIEROS, S.A.
- Formato: FIEBDC-3/2002
- Ámbito geográfico: Región de Murcia
- Divisa: EUR
- Costes indirectos: 3.00 %
- IVA: 21.00 %

**IUC020** Ud Celda de medida, de 24 kV de tensión asignada, 800x1025x1800 mm.
Suministro e instalación de celda de medida, de 24 kV de tensión asignada, 800x1025x1800 mm, formada por cuerpo metálico, embarrado de cobre y transformadores de medida. Incluso accesorios necesarios para su correcta instalación.
Incluye: Montaje, conexionado y comprobación de su correcto funcionamiento.
Criterio de medición de proyecto: Número de unidades previstas, según documentación gráfica de Proyecto.
Criterio de medición de obra: Se medirá el número de unidades realmente ejecutadas según especificaciones de Proyecto.

| Código | Ud | Descripción | Rendimiento | Precio | Importe |
|---|---|---|---|---|---|
| mt35amt040a | Ud | Celda de medida, de 24 kV de tensión asignada, 800x1025x1800 mm, formada por cuerpo metálico, embarrado de cobre y transformadores de medida. (material) | 1.000 | 1749.47 | 1749.47 |
| mo003 | h | Oficial 1ª electricista. (mano de obra) | 2.151 | 18.23 | 39.21 |
| mo102 | h | Ayudante electricista. (mano de obra) | 2.151 | 16.94 | 36.44 |
| % | % | Costes directos complementarios | 2 % | 1825.12 | 36.50 |
|  |  | Costes directos |  |  | 1861.62 |
