# Fosa séptica de polietileno de alta densidad (PEAD/HDPE), de 8000 litros, de 2000 mm de diámetro y 3040 mm de longitud, para 40 usuarios (H.E.)

- Propiedad del archivo: CYPE INGENIEROS, S.A.
- Formato: FIEBDC-3/2002
- Ámbito geográfico: Región de Murcia
- Divisa: EUR
- Costes indirectos: 3.00 %
- IVA: 21.00 %

**IUE030** Ud Fosa séptica de polietileno de alta densidad (PEAD/HDPE), de 8000 litros, de 2000 mm de diámetro y 3040 mm de longitud, para 40 usuarios (H.E.).
Suministro e instalación de fosa séptica de polietileno de alta densidad (PEAD/HDPE), de 8000 litros, de 2000 mm de diámetro y 3040 mm de longitud, para 40 usuarios (H.E.), con boca de acceso de 500 mm de diámetro, boca de entrada y boca de salida de 125 mm de diámetro. Totalmente montada, conexionada y probada.
Incluye: Replanteo. Colocación y conexionado de la fosa séptica.
Criterio de medición de proyecto: Número de unidades previstas, según documentación gráfica de Proyecto.
Criterio de medición de obra: Se medirá el número de unidades realmente ejecutadas según especificaciones de Proyecto.

| Código | Ud | Descripción | Rendimiento | Precio | Importe |
|---|---|---|---|---|---|
| mt46fsp100g | Ud | Fosa séptica de polietileno de alta densidad (PEAD/HDPE), de 8000 litros, de 2000 mm de diámetro y 3040 mm de longitud, para 40 usuarios (H.E.), con boca de acceso de 500 mm de diámetro, boca de entrada y boca de salida de 125 mm de diámetro, según UNE-EN 12566-1, para tratamiento primario de aguas residuales. (material) | 1.000 | 4902.47 | 4902.47 |
| mo008 | h | Oficial 1ª fontanero. (mano de obra) | 2.993 | 17.97 | 53.78 |
| mo107 | h | Ayudante fontanero. (mano de obra) | 2.993 | 16.67 | 49.89 |
| % | % | Costes directos complementarios | 2 % | 5006.14 | 100.12 |
|  |  | Costes directos |  |  | 5106.26 |
