# Geotextil tejido a base de polipropileno, con una resistencia a la tracción longitudinal de 70,0 kN/m y una resistencia a la tracción transversal de 70,0 kN/m, colocado sobre el terreno

- Propiedad del archivo: CYPE INGENIEROS, S.A.
- Formato: FIEBDC-3/2002
- Ámbito geográfico: Región de Murcia
- Divisa: EUR
- Costes indirectos: 3.00 %
- IVA: 21.00 %

**NGX020** m² Geotextil tejido a base de polipropileno, con una resistencia a la tracción longitudinal de 70,0 kN/m y una resistencia a la tracción transversal de 70,0 kN/m, colocado sobre el terreno.
Suministro y colocación sobre el terreno de geotextil tejido a base de polipropileno, con una resistencia a la tracción longitudinal de 70,0 kN/m, una resistencia a la tracción transversal de 70,0 kN/m, una apertura de cono al ensayo de perforación dinámica según UNE-EN ISO 13433 inferior a 9 mm, resistencia CBR a punzonamiento 7,5 kN y una masa superficial de 296 g/m². Incluso cortes, fijaciones al terreno, resolución de solapes y uniones.
Incluye: Colocación del geotextil sobre el terreno. Resolución de solapes y uniones. Fijación del geotextil al terreno mediante grapas.
Criterio de medición de proyecto: Superficie medida según documentación gráfica de Proyecto.
Criterio de medición de obra: Se medirá la superficie realmente ejecutada según especificaciones de Proyecto, incluyendo las entregas y los solapes.

| Código | Ud | Descripción | Rendimiento | Precio | Importe |
|---|---|---|---|---|---|
| mt14gsa040ff | m² | Geotextil tejido a base de polipropileno, con una resistencia a la tracción longitudinal de 70 kN/m, una resistencia a la tracción transversal de 70 kN/m, una apertura de cono al ensayo de perforación dinámica según UNE-EN ISO 13433 inferior a 9 mm, resistencia CBR a punzonamiento 7,5 kN y una masa superficial de 296 g/m². Según UNE-EN 13252. (material) | 1.100 | 1.60 | 1.76 |
| mo041 | h | Oficial 1ª construcción de obra civil. (mano de obra) | 0.002 | 19.23 | 0.04 |
| mo087 | h | Ayudante construcción de obra civil. (mano de obra) | 0.004 | 18.54 | 0.07 |
| % | % | Costes directos complementarios | 2 % | 1.87 | 0.04 |
|  |  | Costes directos |  |  | 1.91 |
