# Juego biosaludable, tipo volante

- Propiedad del archivo: CYPE Ingenieros S.A.
- Formato: FIEBDC-3/2016
- Programa: Generador de precios de la construcción. CYPE Ingenieros, S.A.
- Fecha: 08/03/2024
- Ámbito geográfico: Región de Murcia
- Divisa: EUR
- Costes indirectos: 3 %
- IVA: 21 %

## T Equipamiento urbano

### TB Áreas de juegos biosaludables

#### TBB Para personas de la tercera edad

**TBB020** Ud Juego biosaludable, tipo volante.
Juego biosaludable, tipo volante, para un usuario, de tubo de acero galvanizado pintado al horno, de 100x72x140 cm. Colocación en obra: con tacos químicos, sobre una base de hormigón.
Incluye: Replanteo. Excavación. Hormigonado de la base de apoyo. Fijación del juego biosaludable.
Criterio de medición de proyecto: Número de unidades previstas, según documentación gráfica de Proyecto.
Criterio de medición de obra: Se medirá el número de unidades realmente ejecutadas según especificaciones de Proyecto.

| Código | Ud | Descripción | Rendimiento | Precio | Importe |
|---|---|---|---|---|---|
| mt10hmf010tLc | m³ | Hormigón HM-20/P/20/X0, fabricado en central. (material) | 0.113 | 83.57 | 9.443 |
| mt50spl105b | Ud | Fijación compuesta por taco químico, arandela y tornillo de acero. (material) | 4 | 5.82 | 23.280 |
| mt52jbs020a | Ud | Juego biosaludable, tipo volante, para un usuario, formado por poste de tubo de acero galvanizado pintado al horno, dos ruedas de acero galvanizado con empuñaduras de material plástico, estructura soporte tubular para la fijación de las ruedas al poste, placa base con cuatro puntos de anclaje, tapa antivandálica para la protección de los anclajes, tornillos de acero galvanizado y tuercas autoblocantes, de 100x72x140 cm, con zona de seguridad de 6 m²; para la realización de ejercicios de mejora de la coordinación y fortalecimiento de la musculatura de los hombros y la mejora de la flexibilidad de las articulaciones de los hombros, muñecas, codos y clavículas por parte de la tercera edad. (material) | 1 | 538.67 | 538.670 |
| mo041 | h | Oficial 1ª construcción de obra civil. (mano de obra) | 1.861 | 22.53 | 41.928 |
| mo087 | h | Ayudante construcción de obra civil. (mano de obra) | 1.861 | 21.78 | 40.533 |
| % | % | Costes directos complementarios | 2 % | 653.854 | 13.077 |
|  |  | Costes directos |  |  | 666.931 |

Residuos:
- colocación: mt10hmf010tLc Hormigón HM-20/P/20/X0, fabricado en central; factor de residuo 0.00139589

## Recursos

**mt10hmf010tLc** m³ Hormigón HM-20/P/20/X0, fabricado en central
Datos técnicos: Coste energético 1840.000 MJ; Emisión de CO2 230.000 kg; Código LER 17 01 01; Masa del elemento 2300 kg; Volumen 1.533333 m3

**mt52jbs020a** Ud Juego biosaludable
Datos técnicos: Coste energético 1161.136 MJ; Emisión de CO2 99.274 kg
Residuos:
- embalaje: re150101 Envases de papel y cartón. (componente de residuo); rendimiento 1.399 kg; Código LER 15 01 01; Masa del elemento 1 kg; Volumen 0.001333 m3
