# Arenero de madera de pino silvestre, tratada en autoclave, de 3,00x3,00 m, fijado a una superficie soporte (no incluida en este precio), relleno de arena en su interior

- Propiedad del archivo: CYPE INGENIEROS, S.A.
- Formato: FIEBDC-3/2002
- Ámbito geográfico: Región de Murcia
- Divisa: EUR
- Costes indirectos: 3.00 %
- IVA: 21.00 %

**TJJ010** Ud Arenero de madera de pino silvestre, tratada en autoclave, de 3,00x3,00 m, fijado a una superficie soporte (no incluida en este precio), relleno de arena en su interior.
Arenero de madera de pino silvestre, tratada en autoclave, de 3,00x3,00 m, para niños de 1 a 10 años, con zona de seguridad de 30,50 m² y 0,30 m de altura libre de caída, fijado a una superficie soporte (no incluida en este precio). Incluso replanteo, fijación del juego infantil y relleno de arena en su interior. Totalmente montado y probado.
Incluye: Replanteo. Fijación del juego infantil. Vertido de la arena. Realización de pruebas de servicio.
Criterio de medición de proyecto: Número de unidades previstas, según documentación gráfica de Proyecto.
Criterio de medición de obra: Se medirá el número de unidades realmente ejecutadas según especificaciones de Proyecto.

| Código | Ud | Descripción | Rendimiento | Precio | Importe |
|---|---|---|---|---|---|
| mt50spl105b | Ud | Fijación compuesta por taco químico, arandela y tornillo de acero. (material) | 8.000 | 4.05 | 32.40 |
| mt52jig010J | Ud | Arenero de madera de pino silvestre, tratada en autoclave, de 3,00x3,00 m, para niños de 1 a 10 años, con zona de seguridad de 30,50 m² y 0,30 m de altura libre de caída, incluso elementos de fijación. Según UNE-EN 1176-1. (material) | 1.000 | 996.11 | 996.11 |
| mt01arp021b | m³ | Arena de granulometría comprendida entre 0,2 y 2 mm, sin partículas de lodo ni de arcilla, para áreas de juegos infantiles, según UNE-EN 1177. (material) | 1.350 | 38.62 | 52.14 |
| mo041 | h | Oficial 1ª construcción de obra civil. (mano de obra) | 1.654 | 18.91 | 31.28 |
| mo087 | h | Ayudante construcción de obra civil. (mano de obra) | 1.654 | 18.17 | 30.05 |
| % | % | Costes directos complementarios | 2 % | 1141.98 | 22.84 |
|  |  | Costes directos |  |  | 1164.82 |
