# Pavimento absorbedor de impactos para una altura máxima de caída de 1,6 m

- Propiedad del archivo: CYPE INGENIEROS, S.A.
- Formato: FIEBDC-3/2002
- Ámbito geográfico: Región de Murcia
- Divisa: EUR
- Costes indirectos: 3.00 %
- IVA: 21.00 %

**TJR030** m² Pavimento absorbedor de impactos para una altura máxima de caída de 1,6 m, en áreas de juegos infantiles, formado por baldosas de caucho reciclado SBR, color gris, de 500x500x60 mm, recibidas con adhesivo especial de poliuretano bicomponente, sobre una superficie base (no incluida en este precio).
Suministro y colocación de pavimento absorbedor de impactos para una altura máxima de caída de 1,6 m, en áreas de juegos infantiles, formado por baldosas de caucho reciclado SBR, color gris, de 500x500x60 mm, recibidas con adhesivo especial de poliuretano bicomponente. Incluso p/p de cortes, remates y limpieza. Totalmente instalado sobre una superficie base (no incluida en este precio).
Incluye: Replanteo. Aplicación del adhesivo. Colocación de las baldosas de caucho. Limpieza final.
Criterio de medición de proyecto: Superficie medida según documentación gráfica de Proyecto.
Criterio de medición de obra: Se medirá la superficie realmente ejecutada según especificaciones de Proyecto.

| Código | Ud | Descripción | Rendimiento | Precio | Importe |
|---|---|---|---|---|---|
| mt47adc110a | kg | Adhesivo especial de poliuretano bicomponente. (material) | 0.200 | 4.70 | 0.94 |
| mt47adc411kf | m² | Baldosa de caucho reciclado SBR, color gris, de 500x500x60 mm, con aglomerantes de poliuretano, según UNE-EN 1177. (material) | 1.050 | 45.29 | 47.55 |
| mo041 | h | Oficial 1ª construcción de obra civil. (mano de obra) | 0.108 | 17.64 | 1.91 |
| mo087 | h | Ayudante construcción de obra civil. (mano de obra) | 0.108 | 16.95 | 1.83 |
| % | % | Costes directos complementarios | 2 % | 52.23 | 1.04 |
|  |  | Costes directos |  |  | 53.27 |
