# Pavimento absorbedor de impactos para una altura máxima de caída de 1,2 m

- Propiedad del archivo: CYPE INGENIEROS, S.A.
- Formato: FIEBDC-3/2002
- Ámbito geográfico: Región de Murcia
- Divisa: EUR
- Costes indirectos: 3.00 %
- IVA: 21.00 %

**TJR030** m² Pavimento absorbedor de impactos para una altura máxima de caída de 1,2 m, en áreas de juegos infantiles, formado por baldosas bicapa de caucho reciclado SBR/EPDM, de 500x500x30 mm, color a elegir de la carta RAL, recibidas con adhesivo especial de poliuretano bicomponente, sobre una superficie base (no incluida en este precio).
Suministro y colocación de pavimento absorbedor de impactos para una altura máxima de caída de 1,2 m, en áreas de juegos infantiles, formado por baldosas bicapa de caucho reciclado SBR/EPDM, de 500x500x30 mm, color a elegir de la carta RAL, recibidas con adhesivo especial de poliuretano bicomponente. Incluso p/p de cortes, remates y limpieza. Totalmente instalado sobre una superficie base (no incluida en este precio).
Incluye: Replanteo. Aplicación del adhesivo. Colocación de las baldosas de caucho. Limpieza final.
Criterio de medición de proyecto: Superficie medida según documentación gráfica de Proyecto.
Criterio de medición de obra: Se medirá la superficie realmente ejecutada según especificaciones de Proyecto.

| Código | Ud | Descripción | Rendimiento | Precio | Importe |
|---|---|---|---|---|---|
| mt47adc110a | kg | Adhesivo especial de poliuretano bicomponente. (material) | 0.200 | 4.70 | 0.94 |
| mt47adc413h | m² | Baldosa bicapa de caucho reciclado SBR/EPDM, de 500x500x30 mm, compuesta de una capa inferior de caucho reciclado SBR de color negro y una capa superior de caucho reciclado EPDM de 10 mm de espesor, color a elegir de la carta RAL, con aglomerantes de poliuretano, según UNE-EN 1177. (material) | 1.050 | 48.78 | 51.22 |
| mo041 | h | Oficial 1ª construcción de obra civil. (mano de obra) | 0.108 | 17.64 | 1.91 |
| mo087 | h | Ayudante construcción de obra civil. (mano de obra) | 0.108 | 16.95 | 1.83 |
| % | % | Costes directos complementarios | 2 % | 55.90 | 1.12 |
|  |  | Costes directos |  |  | 57.02 |
