# Descabezado de micropilote fabricado "in situ", de 133,0 mm de diámetro, con martillo eléctrico y carga manual de escombros sobre camión o contenedor

- Propiedad del archivo: CYPE INGENIEROS, S.A.
- Formato: FIEBDC-3/2002
- Programa: Ejecutar Precios de Murcia en formato HTML
- Ámbito geográfico: Región de Murcia
- Divisa: EUR
- Costes indirectos: 0.03 %
- IVA: 21.00 %

## C Cimentaciones

### CP Profundas

#### CPM Micropilotes

**CPM011** m Descabezado de micropilote fabricado "in situ", de 133,0 mm de diámetro, con martillo eléctrico y carga manual de escombros sobre camión o contenedor.
Descabezado de micropilote fabricado "in situ", de 133,0 mm de diámetro, mediante picado del mortero de la cabeza del micropilote que no reúne las características mecánicas necesarias, con martillo eléctrico. Incluso p/p de limpieza, acopio, retirada y carga manual de escombros sobre camión o contenedor.
Incluye: Descabezado. Retirada y acopio de escombros. Carga manual de escombros sobre camión o contenedor.
Criterio de medición de proyecto: Longitud medida según documentación gráfica de Proyecto.
Criterio de medición de obra: Se medirá la longitud realmente ejecutada según especificaciones de Proyecto.

| Código | Ud | Descripción | Rendimiento | Precio | Importe |
|---|---|---|---|---|---|
| mq05mai040 | h | Martillo eléctrico. (maquinaria) | 0.406 | 2.79 | 1.13 |
| mo104 | h | Peón especializado construcción. (mano de obra) | 0.408 | 16.65 | 6.79 |
| mo105 | h | Peón ordinario construcción. (mano de obra) | 0.255 | 16.13 | 4.11 |
| % | % | Costes directos complementarios | 2 % | 12.03 | 0.24 |
|  |  | Costes directos |  |  | 12.27 |
