# Desmontaje de tubos de cobre de hasta 1" de diámetro

- Propiedad del archivo: CYPE INGENIEROS, S.A.
- Formato: FIEBDC-3/2002
- Ámbito geográfico: Región de Murcia
- Divisa: EUR
- Costes indirectos: 3.00 %
- IVA: 21.00 %

## D Demoliciones

### DI Instalaciones

#### DIF Fontanería

**DIF010** m Desmontaje de tubos de cobre de hasta 1" de diámetro, en instalación superficial de distribución de agua, con medios manuales, sin deteriorar los elementos constructivos a los que están sujetos, y carga manual sobre camión o contenedor.
Desmontaje de tubos de cobre de hasta 1" de diámetro, en instalación superficial de distribución de agua, con medios manuales, sin deteriorar los elementos constructivos a los que están sujetos, y carga manual sobre camión o contenedor.
Incluye: Desmontaje del elemento. Obturación de las conducciones conectadas al elemento. Retirada y acopio del material desmontado. Limpieza de los restos de obra. Carga manual del material desmontado y restos de obra sobre camión o contenedor.
Criterio de medición de proyecto: Longitud medida según documentación gráfica de Proyecto.
Criterio de medición de obra: Se medirá la longitud realmente desmontada según especificaciones de Proyecto.

| Código | Ud | Descripción | Rendimiento | Precio | Importe |
|---|---|---|---|---|---|
| mo008 | h | Oficial 1ª fontanero. (mano de obra) | 0.092 | 19.48 | 1.79 |
| mo107 | h | Ayudante fontanero. (mano de obra) | 0.092 | 18.16 | 1.67 |
| % | % | Costes directos complementarios | 2 % | 3.46 | 0.07 |
|  |  | Costes directos |  |  | 3.53 |
