# Demolición de imbornal urbano prefabricado de hormigón, con martillo neumático, recuperación de marco y rejilla, y carga manual de escombros sobre camión o contenedor

- Propiedad del archivo: CYPE INGENIEROS, S.A.
- Formato: FIEBDC-3/2002
- Ámbito geográfico: Región de Murcia
- Divisa: EUR
- Costes indirectos: 3.00 %
- IVA: 21.00 %

## D Demoliciones

### DI Instalaciones

#### DIS Salubridad

**DIS012** Ud Demolición de imbornal urbano prefabricado de hormigón, con martillo neumático, recuperación de marco y rejilla, y carga manual de escombros sobre camión o contenedor.
Demolición de imbornal urbano prefabricado de hormigón, con martillo neumático, sin deteriorar los colectores que pudieran enlazar con él y acondicionando sus extremos. Incluso p/p de demolición de la solera de apoyo, recuperación de marco y rejilla, limpieza, acopio, retirada y carga manual de escombros sobre camión o contenedor.
Incluye: Recuperación de marco y rejilla. Demolición del elemento con martillo neumático. Fragmentación de los escombros en piezas manejables. Retirada y acopio de escombros. Carga manual de escombros sobre camión o contenedor.
Criterio de medición de proyecto: Número de unidades previstas, según documentación gráfica de Proyecto.
Criterio de medición de obra: Se medirá el número de unidades realmente demolidas según especificaciones de Proyecto.

| Código | Ud | Descripción | Rendimiento | Precio | Importe |
|---|---|---|---|---|---|
| mq05mai030 | h | Martillo neumático. (maquinaria) | 0.362 | 4.07 | 1.47 |
| mq05pdm110 | h | Compresor portátil diesel media presión 10 m³/min. (maquinaria) | 0.181 | 6.90 | 1.25 |
| mo112 | h | Peón especializado construcción. (mano de obra) | 0.360 | 16.65 | 5.99 |
| mo113 | h | Peón ordinario construcción. (mano de obra) | 0.270 | 16.13 | 4.36 |
| % | % | Costes directos complementarios | 2 % | 13.07 | 0.26 |
|  |  | Costes directos |  |  | 13.33 |
