# Desmontaje de canalón visto de cobre, de 300 mm de desarrollo máximo, con medios manuales, y carga manual sobre camión o contenedor

- Propiedad del archivo: CYPE INGENIEROS, S.A.
- Formato: FIEBDC-3/2002
- Ámbito geográfico: Región de Murcia
- Divisa: EUR
- Costes indirectos: 3.00 %
- IVA: 21.00 %

## D Demoliciones

### DI Instalaciones

#### DIS Salubridad

**DIS040** m Desmontaje de canalón visto de cobre, de 300 mm de desarrollo máximo, con medios manuales, y carga manual sobre camión o contenedor.
Desmontaje de canalón visto de cobre, de 300 mm de desarrollo máximo, con medios manuales, y carga manual sobre camión o contenedor.
Incluye: Desmontaje del elemento. Obturación de las conducciones conectadas al elemento. Retirada y acopio del material desmontado. Limpieza de los restos de obra. Carga manual del material desmontado y restos de obra sobre camión o contenedor.
Criterio de medición de proyecto: Longitud medida en proyección horizontal, según documentación gráfica de Proyecto.
Criterio de medición de obra: Se medirá, en proyección horizontal, la longitud realmente desmontada según especificaciones de Proyecto.
Criterio de valoración económica: El precio incluye el desmontaje del material de sujeción, de los accesorios y de las piezas especiales y la obturación de las conducciones conectadas al elemento.

| Código | Ud | Descripción | Rendimiento | Precio | Importe |
|---|---|---|---|---|---|
| mo113 | h | Peón ordinario construcción. (mano de obra) | 0.222 | 17.64 | 3.92 |
| % | % | Costes directos complementarios | 2 % | 3.92 | 0.08 |
|  |  | Costes directos |  |  | 4.00 |
