# Demolición de placas de piedra natural y desmontaje del sistema mecánico de anclaje al paramento de fachada, con medios manuales y carga manual de escombros sobre camión o contenedor

- Propiedad del archivo: CYPE INGENIEROS, S.A.
- Formato: FIEBDC-3/2002
- Ámbito geográfico: Región de Murcia
- Divisa: EUR
- Costes indirectos: 3.00 %
- IVA: 21.00 %

## D Demoliciones

### DR Revestimientos y trasdosados

#### DRC Chapados

**DRC020** m² Demolición de placas de piedra natural y desmontaje del sistema mecánico de anclaje al paramento de fachada, con medios manuales y carga manual de escombros sobre camión o contenedor.
Demolición de placas de piedra natural y desmontaje del sistema mecánico de anclaje al paramento de fachada, con medios manuales, sin afectar a la estabilidad del paramento. Incluso p/p de demolición de vierteaguas, albardillas, jambas y dinteles de cualquier tipo; limpieza, acopio, retirada y carga manual de escombros sobre camión o contenedor.
Incluye: Demolición del revestimiento. Desmontaje del sistema de anclaje. Retirada y acopio de escombros. Limpieza de los restos de obra. Carga de escombros sobre camión o contenedor.
Criterio de medición de proyecto: Superficie medida según documentación gráfica de Proyecto.
Criterio de medición de obra: Se medirá la superficie realmente demolida según especificaciones de Proyecto.

| Código | Ud | Descripción | Rendimiento | Precio | Importe |
|---|---|---|---|---|---|
| mo020 | h | Oficial 1ª construcción. (mano de obra) | 0.300 | 17.39 | 5.22 |
| mo113 | h | Peón ordinario construcción. (mano de obra) | 0.300 | 16.13 | 4.84 |
| % | % | Costes directos complementarios | 2 % | 10.06 | 0.20 |
|  |  | Costes directos |  |  | 10.26 |
