# Demolición de peldañeado de fábrica de ladrillo cerámico y de su revestimiento de hormigón prefabricado, con martillo neumático, y carga manual de escombros sobre camión o contenedor

- Propiedad del archivo: CYPE INGENIEROS, S.A.
- Formato: FIEBDC-3/2002
- Ámbito geográfico: Región de Murcia
- Divisa: EUR
- Costes indirectos: 3.00 %
- IVA: 21.00 %

## D Demoliciones

### DR Revestimientos y trasdosados

#### DRE Escaleras

**DRE010** m Demolición de peldañeado de fábrica de ladrillo cerámico y de su revestimiento de hormigón prefabricado, con martillo neumático, y carga manual de escombros sobre camión o contenedor.
Demolición de peldañeado de fábrica de ladrillo cerámico y de su revestimiento de hormigón prefabricado, con martillo neumático, eliminándolo totalmente sin deteriorar la superficie de la losa de escalera, que quedará al descubierto. Incluso p/p de limpieza, acopio, retirada y carga manual de escombros sobre camión o contenedor.
Incluye: Demolición del peldañeado y su revestimiento. Retirada y acopio de escombros. Limpieza de los restos de obra. Carga de escombros sobre camión o contenedor.
Criterio de medición de proyecto: Longitud medida según documentación gráfica de Proyecto.
Criterio de medición de obra: Se medirá la longitud realmente demolida según especificaciones de Proyecto.

| Código | Ud | Descripción | Rendimiento | Precio | Importe |
|---|---|---|---|---|---|
| mq05mai030 | h | Martillo neumático. (maquinaria) | 0.101 | 4.07 | 0.41 |
| mq05pdm110 | h | Compresor portátil diesel media presión 10 m³/min. (maquinaria) | 0.101 | 6.90 | 0.70 |
| mo112 | h | Peón especializado construcción. (mano de obra) | 0.400 | 16.65 | 6.66 |
| % | % | Costes directos complementarios | 2 % | 7.77 | 0.16 |
|  |  | Costes directos |  |  | 7.93 |
