# Cargadero de perfil de acero S275JR, laminado en caliente, formado por pieza simple de la serie IPN 80, galvanizado en caliente, para formación de dintel

- Propiedad del archivo: CYPE INGENIEROS, S.A.
- Formato: FIEBDC-3/2002
- Programa: Ejecutar Precios de Murcia en formato HTML
- Ámbito geográfico: Región de Murcia
- Divisa: EUR
- Costes indirectos: 0.03 %
- IVA: 21.00 %

## E Estructuras

### EA Acero

#### EAC Cargaderos

**EAC010** m Cargadero de perfil de acero S275JR, laminado en caliente, formado por pieza simple de la serie IPN 80, galvanizado en caliente, para formación de dintel.
Suministro y montaje de cargadero de perfil de acero UNE-EN 10025 S275JR, laminado en caliente, compuesto por pieza simple de la serie IPN 80, acabado galvanizado en caliente cortado a medida y colocado en obra sobre pletinas de apoyo, para formación de dintel. Incluso p/p de preparación en taller de superficies en grado SA 2 1/2 según UNE-EN ISO 8501-1, preparación de bordes, pletinas galvanizadas en caliente, colocadas sobre las jambas del hueco para apoyo del cargadero y reparación en obra de cuantos retoques y/o desperfectos se originen por razones de transporte, manipulación o montaje, con el mismo grado de preparación de superficies y acabado.
Incluye: Limpieza y preparación del plano de apoyo. Replanteo y marcado de ejes. Colocación y fijación provisional de cargaderos. Aplomado y nivelación. Reparación de defectos superficiales.
Criterio de medición de proyecto: Longitud medida a ejes, según documentación gráfica de Proyecto.
Criterio de medición de obra: Se medirá, a ejes, la longitud realmente ejecutada según especificaciones de Proyecto.

| Código | Ud | Descripción | Rendimiento | Precio | Importe |
|---|---|---|---|---|---|
| mt07ala110ab | m | Perfil de acero UNE-EN 10025 S275JR, serie IPN 80, laminado en caliente, con recubrimiento galvanizado, para aplicaciones estructurales. Elaborado en taller y colocado en obra. (material) | 1.000 | 10.08 | 10.08 |
| mt07ala011b | kg | Pletina de acero laminado UNE-EN 10025 S275JR, en perfil plano laminado en caliente, para aplicaciones estructurales. (material) | 0.400 | 1.68 | 0.67 |
| op00cor020 |  | Cortadora manual de metal, de disco. | 1.000 | 0.00 | 0.00 |
| mo019 | h | Oficial 1ª construcción. (mano de obra) | 0.090 | 17.39 | 1.57 |
| mo105 | h | Peón ordinario construcción. (mano de obra) | 0.090 | 16.13 | 1.45 |
| % | % | Costes directos complementarios | 2 % | 13.77 | 0.28 |
|  |  | Costes directos |  |  | 14.05 |
