# Zuncho perimetral de muro estructural de paneles premontados de entramado ligero de madera y paja

- Propiedad del archivo: CYPE INGENIEROS, S.A.
- Formato: FIEBDC-3/2002
- Ámbito geográfico: Región de Murcia
- Divisa: EUR
- Costes indirectos: 3.00 %
- IVA: 21.00 %

## E Estructuras

### EM Madera

#### EMN Sistemas prefabricados de construcciones con madera y paja

**EMN011** m Zuncho perimetral de muro estructural de paneles premontados de entramado ligero de madera y paja.
Zuncho perimetral inferior de muro estructural de 35 cm de espesor, de paneles premontados de entramado ligero de madera y paja, compuestos por travesaños de 45x95 mm de madera aserrada de pino silvestre (Pinus sylvestris) procedente de España, clase resistente C24 según UNE-EN 338 y UNE-EN 1912, calidad estructural T2 según INSTA 142; para clase de uso 1 según UNE-EN 335, con protección frente a agentes bióticos que se corresponde con la clase de penetración NP1 según UNE-EN 351-1, con acabado cepillado; cortados, numerados y premontados en taller; con relleno de panel ligero de fibra de madera, conductividad térmica 0,039 W/(mK); fijación con anclajes mecánicos con tacos de expansión de acero galvanizado a soporte de mortero de cemento o de hormigón, según UNE-EN ISO 6892-1; considerando un grado de complejidad bajo.
Criterio de valoración económica: El precio no incluye la barrera anticapilaridad.
Incluye: Replanteo y marcado de ejes. Montaje. Colocación y fijación provisional. Aplomado y nivelación. Ejecución de las uniones. Fijación definitiva.
Criterio de medición de proyecto: Longitud medida según documentación gráfica de Proyecto.
Criterio de medición de obra: Se medirá la longitud realmente ejecutada según especificaciones de Proyecto.

| Código | Ud | Descripción | Rendimiento | Precio | Importe |
|---|---|---|---|---|---|
| mt07emn011fa | m | Zuncho perimetral inferior de muro estructural de 35 cm de espesor, de paneles premontados de entramado ligero de madera y paja, compuestos por travesaños de 45x95 mm de madera aserrada de pino silvestre (Pinus sylvestris) procedente de España, clase resistente C24 según UNE-EN 338 y UNE-EN 1912, calidad estructural T2 según INSTA 142; para clase de uso 1 según UNE-EN 335, con protección frente a agentes bióticos que se corresponde con la clase de penetración NP1 según UNE-EN 351-1, con acabado cepillado; cortados, numerados y premontados en taller; con relleno de panel ligero de fibra de madera, conductividad térmica 0,039 W/(mK); fijación con anclajes mecánicos con tacos de expansión de acero galvanizado a soporte de mortero de cemento o de hormigón, según UNE-EN ISO 6892-1. (material) | 1.000 | 21.49 | 21.49 |
| mo048 | h | Oficial 1ª montador de estructura de madera. (mano de obra) | 0.050 | 23.46 | 1.17 |
| mo095 | h | Ayudante montador de estructura de madera. (mano de obra) | 0.119 | 22.67 | 2.70 |
| % | % | Costes directos complementarios | 2 % | 25.36 | 0.51 |
|  |  | Costes directos |  |  | 25.87 |
