# Hoja exterior, autoportante y pasante, de fachada ventilada de dos hojas, de fábrica de ladrillo cerámico macizo cara vista. Sistema GHAS "GEO-HIDROL"

- Propiedad del archivo: CYPE INGENIEROS, S.A.
- Formato: FIEBDC-3/2002
- Ámbito geográfico: Región de Murcia
- Divisa: EUR
- Costes indirectos: 3.00 %
- IVA: 21.00 %

## F Fachadas y particiones

### FA Fachadas ventiladas

#### FAX Hoja exterior autoportante y pasante de fábrica cara vista

**FAX200** m² Hoja exterior, autoportante y pasante, de fachada ventilada de dos hojas, de fábrica de ladrillo cerámico macizo cara vista. Sistema GHAS "GEO-HIDROL".
Hoja exterior, autoportante y pasante, de fachada ventilada de dos hojas, sistema sistema GHAS "GEO-HIDROL", de 12 cm de espesor, aparejo a soga, con DAU nº 12/076 C, de fábrica de ladrillo cerámico cara vista macizo prensado, color rojo, 24x12x4 cm, con juntas de 3 mm de espesor, junta oculta o a hueso, recibida con mortero de cemento industrial, color gris, M-5, suministrado a granel, reforzada con armadura de tendel prefabricada de acero galvanizado en caliente con recubrimiento de resina epoxi Geofor 4075 E SAO "GEO-HIDROL", de 3,7 mm de diámetro y de 75 mm de anchura, con dispositivos de separación, geometría diseñada para permitir el solape y sistema de autocontrol del operario (SAO), colocada en hiladas cada 60 cm aproximadamente y como mínimo en arranque de la fábrica sobre forjado, bajo vierteaguas y sobre cargadero de huecos, con una cuantía de 2,58 m/m² y anclada al forjado o pilar con elementos de anclaje de acero inoxidable AISI 304, Geoanc 1CDM SAO (sistema de autocontrol del operario), (0,67 ud/m²), fijados con tacos de expansión M6. Dintel de fábrica cara vista con armadura de tendel prefabricada de acero galvanizado en caliente con recubrimiento de resina epoxi Geofor 4075 E SAO "GEO-HIDROL", de 3,7 mm de diámetro y de 75 mm de anchura, aparejo a soga; montaje y desmontaje de apeo.
Incluye: Limpieza y preparación de la superficie soporte. Replanteo de los elementos metálicos de soporte de la hoja exterior y anclaje al forjado u hoja interior. Colocación del soporte de la hoja exterior con elementos metálicos de acero inoxidable, anclando a la estructura base los apoyos, especialmente diseñados para la hoja exterior. Replanteo de la fábrica. Colocación y aplomado de miras de referencia. Tendido de hilos entre miras. Colocación de las piezas que constituyen la hoja exterior, asegurando su estabilidad mediante la utilización de llaves o lañas que la anclan a la hoja interior portante o a los elementos de la estructura. Colocación de las armaduras de tendel prefabricadas entre hiladas. Realización de todos los trabajos necesarios para la resolución de los huecos. Encuentros de la fábrica con fachadas, pilares y tabiques. Encuentro de la fábrica con el forjado superior. Repaso de las juntas y limpieza final del paramento.
Criterio de medición de proyecto: Superficie medida en verdadera magnitud desde las caras exteriores de la fachada, según documentación gráfica de Proyecto, deduciendo los huecos de superficie mayor de 1 m². En los huecos que no se deduzcan, están incluidos los trabajos de realizar la superficie interior del hueco.
Criterio de medición de obra: Se medirá, en verdadera magnitud, desde las caras exteriores de la fachada, la superficie realmente ejecutada según especificaciones de Proyecto, deduciendo los huecos de superficie mayor de 1 m². En los huecos que no se deduzcan, están incluidos los trabajos de realizar la superficie interior del hueco.

| Código | Ud | Descripción | Rendimiento | Precio | Importe |
|---|---|---|---|---|---|
| mt05mpa010a | Ud | Ladrillo cerámico cara vista macizo prensado, color rojo, 24x12x4 cm, para uso en fábrica no protegida (pieza U), densidad 1820 kg/m³, según UNE-EN 771-1. (material) | 101.000 | 0.75 | 75.75 |
| mt08aaa010a | m³ | Agua. (material) | 0.010 | 1.50 | 0.02 |
| mt09mif010cb | t | Mortero industrial para albañilería, de cemento, color gris, categoría M-5 (resistencia a compresión 5 N/mm²), suministrado a granel, según UNE-EN 998-2. (material) | 0.053 | 50.20 | 2.66 |
| mt07aaa010a | Ud | Anclaje de acero inoxidable AISI 304, Geoanc 1CDM SAO "GEO-HIDROL", de 72 mm de longitud, con doble libertad de movimiento y sistema de autocontrol del operario (SAO), para fijación de la fábrica a la estructura. (material) | 0.670 | 6.80 | 4.56 |
| mt07aaa012 | Ud | Taco de expansión M6, FISCHER FNA II 6X30/5". (material) | 0.670 | 0.47 | 0.31 |
| mt07aag010Fbt | m | Armadura de tendel prefabricada de acero galvanizado en caliente con recubrimiento de resina epoxi Geofor 4075 E SAO "GEO-HIDROL", de 3,7 mm de diámetro y 75 mm de anchura, con dispositivos de separación, geometría diseñada para permitir el solape y sistema de autocontrol del operario (SAO). Según UNE-EN 845-3. (material) | 2.980 | 2.48 | 7.39 |
| mt50spa050m | m³ | Tablón de madera de pino, dimensiones 20x7,2 cm. (material) | 0.001 | 439.20 | 0.44 |
| mt50spa101 | kg | Clavos de acero. (material) | 0.011 | 1.87 | 0.02 |
| mt50spa081a | Ud | Puntal metálico telescópico, de hasta 3 m de altura. (material) | 0.003 | 19.25 | 0.06 |
| mq06mms010 | h | Mezclador continuo con silo, para mortero industrial en seco, suministrado a granel. (maquinaria) | 0.200 | 1.94 | 0.39 |
| op00sie030 |  | Sierra de disco de diamante, para mesa de trabajo, de corte húmedo. | 1.000 | 0.00 | 0.00 |
| op00tal010 |  | Taladro. | 1.000 | 0.00 | 0.00 |
| mo021 | h | Oficial 1ª construcción en trabajos de albañilería. (mano de obra) | 1.234 | 22.53 | 27.80 |
| mo114 | h | Peón ordinario construcción en trabajos de albañilería. (mano de obra) | 0.705 | 21.19 | 14.94 |
| % | % | Costes directos complementarios | 3 % | 134.34 | 4.03 |
|  |  | Costes directos |  |  | 138.37 |
