# Bastidor metálico, W221 "KNAUF", como soporte de lavabo suspendido, fijado sobre el sistema de tabique técnico "KNAUF"

- Propiedad del archivo: CYPE INGENIEROS, S.A.
- Formato: FIEBDC-3/2002
- Ámbito geográfico: Región de Murcia
- Divisa: EUR
- Costes indirectos: 3.00 %
- IVA: 21.00 %

## F Fachadas y particiones

### FB Entramados autoportantes

#### FBY De placas de yeso laminado

**FBY017** Ud Bastidor metálico, W221 "KNAUF", como soporte de lavabo suspendido, fijado sobre el sistema de tabique técnico "KNAUF".
Suministro y montaje de bastidor metálico, W221 "KNAUF", como soporte de lavabo suspendido, fijado sobre el sistema de tabique técnico "KNAUF", de 575 mm de anchura y 1050 mm de altura. Incluso anclajes, abrazaderas y varillas roscadas de conexión.
Incluye: Replanteo. Colocación, nivelación y fijación del elemento.
Criterio de medición de proyecto: Número de unidades previstas, según documentación gráfica de Proyecto.
Criterio de medición de obra: Se medirá el número de unidades realmente colocadas según especificaciones de Proyecto.

| Código | Ud | Descripción | Rendimiento | Precio | Importe |
|---|---|---|---|---|---|
| mt30ask030 | Ud | Bastidor metálico, W221 "KNAUF", como soporte de lavabo suspendido, para fijar sobre el sistema de tabique técnico "KNAUF", de 575 mm de anchura y 1050 mm de altura, con anclajes, abrazaderas y varillas roscadas de conexión. (material) | 1.000 | 132.60 | 132.60 |
| op00ato010 |  | Atornillador. | 1.000 | 0.00 | 0.00 |
| op00tal010 |  | Taladro. | 1.000 | 0.00 | 0.00 |
| mo053 | h | Oficial 1ª montador de prefabricados interiores. (mano de obra) | 0.404 | 18.23 | 7.36 |
| mo100 | h | Ayudante montador de prefabricados interiores. (mano de obra) | 0.404 | 16.95 | 6.85 |
| % | % | Costes directos complementarios | 2 % | 146.81 | 2.94 |
|  |  | Costes directos |  |  | 149.75 |
