# Dintel metálico de chapa de acero S275JR de 2,5 mm de espesor, de 300 mm de anchura, acabado lacado con pintura de poliéster para exteriores

- Propiedad del archivo: CYPE INGENIEROS, S.A.
- Formato: FIEBDC-3/2002
- Ámbito geográfico: Región de Murcia
- Divisa: EUR
- Costes indirectos: 3.00 %
- IVA: 21.00 %

## F Fachadas y particiones

### FC Dinteles, cargaderos y cajones de persiana

#### FCA De acero

**FCA040** m Dintel metálico de chapa de acero S275JR de 2,5 mm de espesor, de 300 mm de anchura, acabado lacado con pintura de poliéster para exteriores.
Suministro y montaje de dintel metálico de chapa de acero S275JR de 2,5 mm de espesor, de 300 mm de anchura, acabado lacado con pintura de poliéster para exteriores. Incluso p/p de tirantes de pletina, tornillería, colocación sobre las jambas del hueco, sellado de juntas por medio de cordón de silicona neutra y reparación en obra de cuantos roces y/o desperfectos se originen en el perfil, por razones de transporte, manipulación o montaje, con el mismo grado de preparación de superficie y acabado.
Incluye: Limpieza y preparación del plano de apoyo del sistema. Replanteo del nivel de apoyo de los elementos. Colocación y fijación provisional del dintel. Aplomado y nivelación. Ejecución de las uniones. Reparación de defectos superficiales.
Criterio de medición de proyecto: Longitud medida según documentación gráfica de Proyecto, incluyendo las entregas en los apoyos.
Criterio de medición de obra: Se medirá la longitud realmente ejecutada según especificaciones de Proyecto, incluyendo las entregas en los apoyos.

| Código | Ud | Descripción | Rendimiento | Precio | Importe |
|---|---|---|---|---|---|
| mt20dah010i | m | Dintel metálico de chapa de acero S275JR de 2,5 mm de espesor, de 300 mm de anchura, acabado lacado con pintura de poliéster para exteriores. (material) | 1.000 | 34.68 | 34.68 |
| op00ciz010 |  | Cizalla. | 1.000 | 0.00 | 0.00 |
| mo020 | h | Oficial 1ª construcción. (mano de obra) | 0.197 | 17.64 | 3.48 |
| mo113 | h | Peón ordinario construcción. (mano de obra) | 0.197 | 16.33 | 3.22 |
| % | % | Costes directos complementarios | 2 % | 41.38 | 0.83 |
|  |  | Costes directos |  |  | 42.21 |
