# Automatización de riego de ajardinamiento vertical con cultivo hidropónico en geoproductos, sistema "SINGULAR GREEN"

- Propiedad del archivo: CYPE INGENIEROS, S.A.
- Formato: FIEBDC-3/2002
- Ámbito geográfico: Región de Murcia
- Divisa: EUR
- Costes indirectos: 3.00 %
- IVA: 21.00 %

## F Fachadas y particiones

### FJ Ajardinamientos verticales

#### FJG Riego

**FJG016** m² Automatización de riego de ajardinamiento vertical con cultivo hidropónico en geoproductos, sistema "SINGULAR GREEN".
Automatización de riego de ajardinamiento vertical con cultivo hidropónico en geoproductos, para exterior, sistema F+P "SINGULAR GREEN", con una superficie de entre 25 y 75 m², con sistema SG-A24R con ajustes avanzados de funcionamiento: activación del riego en función de la humedad o de la temperatura, tiempos de riego, señal de avería, alojado en armario de instalaciones; compuesto de los siguientes elementos: programador electrónico para riego automático con capacidad para poner en funcionamiento varias electroválvulas simultáneamente y colocación mural en interior; sensor de temperatura ambiente, sensor de humedad y sensor de caudal con cable de conexión; elementos de control de la fertilización y monitorización de la calidad del agua.
Criterio de valoración económica: El precio no incluye la comprobación y el mantenimiento de las instalaciones.
Incluye: Instalación en la superficie de la pared. Conexionado eléctrico con las electroválvulas. Conexionado eléctrico con el transformador. Programación.
Criterio de medición de proyecto: Superficie medida según documentación gráfica de Proyecto, sin duplicar esquinas ni encuentros, deduciendo los huecos de superficie mayor de 5 m².
Criterio de medición de obra: Se medirá la superficie realmente ejecutada según especificaciones de Proyecto, sin duplicar esquinas ni encuentros, deduciendo los huecos de superficie mayor de 5 m².

| Código | Ud | Descripción | Rendimiento | Precio | Importe |
|---|---|---|---|---|---|
| mt48rsg011Fb | m² | Sistema para automatización de riego con fertilización y evacuación de aguas con recirculación para posteriores riegos, SG-A24R "SINGULAR GREEN", con ajustes avanzados de funcionamiento: activación del riego en función de la humedad o de la temperatura, tiempos de riego, señal de avería; compuesto de los siguientes elementos: programador electrónico para riego automático con capacidad para poner en funcionamiento varias electroválvulas simultáneamente y colocación mural en interior; sensor de temperatura ambiente, sensor de humedad y sensor de caudal con cable de conexión; elementos de control de la fertilización y monitorización de la calidad del agua, para una superficie ajardinada de entre 25 y 75 m². (material) | 1.000 | 36.31 | 36.31 |
| mo003 | h | Oficial 1ª electricista. (mano de obra) | 0.892 | 20.87 | 18.62 |
| mo102 | h | Ayudante electricista. (mano de obra) | 2.105 | 19.58 | 41.22 |
| % | % | Costes directos complementarios | 2 % | 96.15 | 1.92 |
|  |  | Costes directos |  |  | 98.07 |
