# Bandeja de chapa plegada de acero galvanizado, espesor 0,8 mm, desarrollo 200 mm y 2 pliegues

- Propiedad del archivo: CYPE INGENIEROS, S.A.
- Formato: FIEBDC-3/2002
- Ámbito geográfico: Región de Murcia
- Divisa: EUR
- Costes indirectos: 3.00 %
- IVA: 21.00 %

## H Remates y ayudas

### HR Remates

#### HRA De acero galvanizado

**HRA100** m Bandeja de chapa plegada de acero galvanizado, espesor 0,8 mm, desarrollo 200 mm y 2 pliegues.
Suministro y colocación de bandeja de chapa plegada de acero galvanizado, espesor 0,8 mm, desarrollo 200 mm y 2 pliegues, fijada al soporte con tornillo autotaladrante de acero galvanizado.
Incluye: Replanteo. Presentación de las chapas. Aplomado y nivelación. Resolución de encuentros y de puntos singulares.
Criterio de medición de proyecto: Longitud medida según documentación gráfica de Proyecto.
Criterio de medición de obra: Se medirá la longitud realmente ejecutada según especificaciones de Proyecto.

| Código | Ud | Descripción | Rendimiento | Precio | Importe |
|---|---|---|---|---|---|
| mt26cpa010ha | m | Bandeja de chapa plegada de acero galvanizado, espesor 0,8 mm, desarrollo 200 mm y 2 pliegues. (material) | 1.000 | 3.59 | 3.59 |
| mt12www050 | Ud | Tornillo autotaladrante de acero galvanizado. (material) | 6.000 | 0.03 | 0.18 |
| mo018 | h | Oficial 1ª cerrajero. (mano de obra) | 0.101 | 17.91 | 1.81 |
| mo059 | h | Ayudante cerrajero. (mano de obra) | 0.101 | 17.03 | 1.72 |
| % | % | Costes directos complementarios | 2 % | 7.30 | 0.15 |
|  |  | Costes directos |  |  | 7.45 |
