# Gárgola cerámica

- Propiedad del archivo: CYPE INGENIEROS, S.A.
- Formato: FIEBDC-3/2002
- Ámbito geográfico: Región de Murcia
- Divisa: EUR
- Costes indirectos: 3.00 %
- IVA: 21.00 %

## H Remates y ayudas

### HR Remates de fachada

#### HRC Cerámicos

**HRC020** Ud Gárgola cerámica.
Gárgola de cerámica vitrificada, de 100x300x100 mm; colocación con adhesivo cementoso flexible y de gran adherencia, C2 S2; y sellado e impermeabilización de la junta perimetral con masilla de poliuretano, previa aplicación de la imprimación.
Incluye: Replanteo de la pieza. Colocación, aplomado, nivelación y alineación. Sellado de juntas y limpieza.
Criterio de medición de proyecto: Número de unidades previstas, según documentación gráfica de Proyecto.
Criterio de medición de obra: Se medirá el número de unidades realmente ejecutadas según especificaciones de Proyecto.

| Código | Ud | Descripción | Rendimiento | Precio | Importe |
|---|---|---|---|---|---|
| mt20wwa040 | kg | Adhesivo cementoso flexible y de gran adherencia, C2 S2, según UNE-EN 12004. (material) | 0.300 | 0.50 | 0.15 |
| mt20gce010b | Ud | Gárgola de cerámica vitrificada, de 100x300x100 mm. (material) | 1.000 | 18.90 | 18.90 |
| mt20wwa035 | Ud | Cartucho de 250 cm³ de imprimación para masillas. (material) | 0.016 | 5.35 | 0.09 |
| mt20wwa030 | Ud | Cartucho de 310 cm³ de masilla de poliuretano impermeable. (material) | 0.032 | 7.32 | 0.23 |
| op00amo010 |  | Amoladora o radial. | 1.000 | 0.00 | 0.00 |
| mo020 | h | Oficial 1ª construcción. (mano de obra) | 0.100 | 22.53 | 2.25 |
| mo113 | h | Peón ordinario construcción. (mano de obra) | 0.100 | 21.19 | 2.12 |
| % | % | Costes directos complementarios | 2 % | 23.74 | 0.47 |
|  |  | Costes directos |  |  | 24.21 |
