# Revestimiento de frente de forjado con piezas rectas de hormigón polímero de superficie pulida en la cara vista, de color gris, de 31x3,5 cm

- Propiedad del archivo: CYPE INGENIEROS, S.A.
- Formato: FIEBDC-3/2002
- Ámbito geográfico: Región de Murcia
- Divisa: EUR
- Costes indirectos: 3.00 %
- IVA: 21.00 %

## H Remates y ayudas

### HR Remates

#### HRF Frentes de forjado

**HRF010** m Revestimiento de frente de forjado con piezas rectas de hormigón polímero de superficie pulida en la cara vista, de color gris, de 31x3,5 cm.
Formación de revestimiento de frente de forjado con piezas rectas de hormigón polímero de superficie pulida en la cara vista, de color gris, de 31x3,5 cm, con rugosidades y anclajes metálicos de acero inoxidable en la cara oculta para incrementar la adherencia, recibidas con adhesivo cementoso flexible y de gran adherencia. Incluso p/p de regularización de la superficie soporte con mortero de cemento, industrial, con aditivo hidrófugo, M-15, formación de juntas de 5 mm entre piezas y en encuentros con otros materiales, y sellado de las mismas con masilla de poliuretano de gran flexibilidad.
Incluye: Replanteo de las piezas. Colocación, aplomado, nivelación y alineación. Sellado de juntas y limpieza.
Criterio de medición de proyecto: Longitud medida por su mayor desarrollo lineal, según documentación gráfica de Proyecto.
Criterio de medición de obra: Se medirá, por su mayor desarrollo lineal, la longitud realmente ejecutada según especificaciones de Proyecto, incluyendo la longitud que pudiera perderse en ingletes.

| Código | Ud | Descripción | Rendimiento | Precio | Importe |
|---|---|---|---|---|---|
| mt08aaa010a | m³ | Agua. (material) | 0.006 | 1.50 | 0.01 |
| mt09mif010la | t | Mortero industrial para albañilería, de cemento, color gris, con aditivo hidrófugo, categoría M-15 (resistencia a compresión 15 N/mm²), suministrado en sacos, según UNE-EN 998-2. (material) | 0.006 | 39.80 | 0.24 |
| mt20wwa040 | kg | Adhesivo cementoso flexible y de gran adherencia. (material) | 1.875 | 0.50 | 0.94 |
| mt20zhp020b | m | Piezas rectas de hormigón polímero de superficie pulida en la cara vista, de color gris, de 31x3,5 cm, con rugosidades y anclajes metálicos de acero inoxidable en la cara oculta para incrementar la adherencia. (material) | 1.050 | 15.44 | 16.21 |
| mt20wwa025 | m | Perfil de espuma de polietileno, de 6 mm de diámetro, para relleno de juntas. (material) | 0.310 | 0.39 | 0.12 |
| mt20wwa035 | Ud | Bote de imprimación para masillas (250 cm³). (material) | 0.103 | 5.35 | 0.55 |
| mt20wwa030 | Ud | Bote de masilla de poliuretano impermeable (310 cm³). (material) | 0.206 | 5.25 | 1.08 |
| op00amo010 |  | Amoladora o radial. | 1.000 | 0.00 | 0.00 |
| mo020 | h | Oficial 1ª construcción. (mano de obra) | 0.172 | 17.39 | 2.99 |
| mo113 | h | Peón ordinario construcción. (mano de obra) | 0.187 | 16.13 | 3.02 |
| % | % | Costes directos complementarios | 2 % | 25.16 | 0.50 |
|  |  | Costes directos |  |  | 25.66 |
