# Revestimiento de frente de forjado con piezas en forma de 'L' de hormigón polímero de superficie pulida en la cara vista, de color blanco, de 31x3,5 cm y 15 cm de ala

- Propiedad del archivo: CYPE INGENIEROS, S.A.
- Formato: FIEBDC-3/2002
- Ámbito geográfico: Región de Murcia
- Divisa: EUR
- Costes indirectos: 3.00 %
- IVA: 21.00 %

## H Remates y ayudas

### HR Remates

#### HRF Frentes de forjado

**HRF010** m Revestimiento de frente de forjado con piezas en forma de 'L' de hormigón polímero de superficie pulida en la cara vista, de color blanco, de 31x3,5 cm y 15 cm de ala.
Formación de revestimiento de frente de forjado con piezas en forma de 'L' de hormigón polímero de superficie pulida en la cara vista, de color blanco, de 31x3,5 cm y 15 cm de ala, con rugosidades y anclajes metálicos de acero inoxidable en la cara oculta para incrementar la adherencia, recibidas con adhesivo cementoso flexible y de gran adherencia. Incluso p/p de regularización de la superficie soporte con mortero de cemento, industrial, con aditivo hidrófugo, M-15, formación de juntas de 5 mm entre piezas y en encuentros con otros materiales, y sellado de las mismas con masilla de poliuretano de gran flexibilidad.
Incluye: Replanteo de las piezas. Colocación, aplomado, nivelación y alineación. Sellado de juntas y limpieza.
Criterio de medición de proyecto: Longitud medida por su mayor desarrollo lineal, según documentación gráfica de Proyecto.
Criterio de medición de obra: Se medirá, por su mayor desarrollo lineal, la longitud realmente ejecutada según especificaciones de Proyecto, incluyendo la longitud que pudiera perderse en ingletes.

| Código | Ud | Descripción | Rendimiento | Precio | Importe |
|---|---|---|---|---|---|
| mt08aaa010a | m³ | Agua. (material) | 0.006 | 1.50 | 0.01 |
| mt09mif010la | t | Mortero industrial para albañilería, de cemento, color gris, con aditivo hidrófugo, categoría M-15 (resistencia a compresión 15 N/mm²), suministrado en sacos, según UNE-EN 998-2. (material) | 0.006 | 39.80 | 0.24 |
| mt20wwa040 | kg | Adhesivo cementoso flexible y de gran adherencia. (material) | 1.875 | 0.50 | 0.94 |
| mt20zhp020n | m | Piezas en forma de 'L' de hormigón polímero de superficie pulida en la cara vista, de color blanco, de 31x3,5 cm y 15 cm de ala, con rugosidades y anclajes metálicos de acero inoxidable en la cara oculta para incrementar la adherencia. (material) | 1.050 | 19.82 | 20.81 |
| mt20wwa025 | m | Perfil de espuma de polietileno, de 6 mm de diámetro, para relleno de juntas. (material) | 0.310 | 0.39 | 0.12 |
| mt20wwa035 | Ud | Bote de imprimación para masillas (250 cm³). (material) | 0.103 | 5.35 | 0.55 |
| mt20wwa030 | Ud | Bote de masilla de poliuretano impermeable (310 cm³). (material) | 0.206 | 5.25 | 1.08 |
| op00amo010 |  | Amoladora o radial. | 1.000 | 0.00 | 0.00 |
| mo020 | h | Oficial 1ª construcción. (mano de obra) | 0.172 | 17.39 | 2.99 |
| mo113 | h | Peón ordinario construcción. (mano de obra) | 0.187 | 16.13 | 3.02 |
| % | % | Costes directos complementarios | 2 % | 29.76 | 0.60 |
|  |  | Costes directos |  |  | 30.36 |
