# Albardilla de aluminio

- Propiedad del archivo: CYPE INGENIEROS, S.A.
- Formato: FIEBDC-3/2002
- Ámbito geográfico: Región de Murcia
- Divisa: EUR
- Costes indirectos: 3.00 %
- IVA: 21.00 %

## H Remates y ayudas

### HR Remates de fachada

#### HRL De aluminio

**HRL010** m Albardilla de aluminio.
Albardilla metálica, de chapa plegada de aluminio anodizado en color natural, con un ángulo de inclinación de 10°, con un espesor mínimo de 15 micras, espesor 1,5 mm, desarrollo 300 mm y 5 pliegues, con goterón, para cubrición de muros; fijación con tornillos autotaladrantes de acero galvanizado; y sellado de las juntas entre piezas y, en su caso, de las uniones con los muros con sellador adhesivo monocomponente.
Incluye: Preparación de la superficie de apoyo. Preparación de la base y de los medios de fijación. Replanteo de las piezas. Corte de las piezas. Colocación y fijación de las piezas metálicas niveladas y aplomadas. Sellado de juntas y limpieza.
Criterio de medición de proyecto: Longitud medida a ejes, según documentación gráfica de Proyecto.
Criterio de medición de obra: Se medirá, a ejes, la longitud realmente ejecutada según especificaciones de Proyecto.

| Código | Ud | Descripción | Rendimiento | Precio | Importe |
|---|---|---|---|---|---|
| mt20ame010a | m | Albardilla metálica, de chapa plegada de aluminio anodizado en color natural, con un ángulo de inclinación de 10°, con un espesor mínimo de 15 micras, espesor 1,5 mm, desarrollo 300 mm y 5 pliegues, con goterón, para cubrición de muros. (material) | 1.000 | 13.46 | 13.46 |
| mt12www050 | Ud | Tornillo autotaladrante de acero galvanizado. (material) | 2.000 | 0.05 | 0.10 |
| mt22www010d | Ud | Cartucho de 290 ml de sellador adhesivo monocomponente, neutro, superelástico, a base de polímero MS, color transparente, con resistencia a la intemperie y a los rayos UV y elongación hasta rotura 750%. (material) | 0.200 | 5.29 | 1.06 |
| op00ciz010 |  | Cizalla. | 1.000 | 0.00 | 0.00 |
| mo018 | h | Oficial 1ª cerrajero. (mano de obra) | 0.139 | 22.82 | 3.17 |
| mo059 | h | Ayudante cerrajero. (mano de obra) | 0.070 | 21.84 | 1.53 |
| % | % | Costes directos complementarios | 2 % | 19.32 | 0.39 |
|  |  | Costes directos |  |  | 19.71 |
