# Recercado de hueco de fachada, de madera

- Propiedad del archivo: CYPE INGENIEROS, S.A.
- Formato: FIEBDC-3/2002
- Ámbito geográfico: Región de Murcia
- Divisa: EUR
- Costes indirectos: 3.00 %
- IVA: 21.00 %

## H Remates y ayudas

### HR Remates de fachada

#### HRM De madera

**HRM060** Ud Recercado de hueco de fachada, de madera.
Recercado de hueco de fachada de de madera maciza de pino Oregón, de 300 mm de profundidad y 32 mm de espesor, barnizado en taller, para hueco de 1000 mm de anchura y 1500 mm de altura. Incluso tornillos para la fijación del recercado al paramento de madera.
Incluye: Limpieza y preparación de la superficie soporte. Replanteo. Colocación y fijación.
Criterio de medición de proyecto: Número de unidades previstas, según documentación gráfica de Proyecto.
Criterio de medición de obra: Se medirá el número de unidades realmente ejecutadas según especificaciones de Proyecto.

| Código | Ud | Descripción | Rendimiento | Precio | Importe |
|---|---|---|---|---|---|
| mt20jma010da | m | Recercado de madera maciza de pino Oregón, de 300x32 mm, barnizado en taller. (material) | 5.250 | 15.76 | 82.74 |
| mo018 | h | Oficial 1ª cerrajero. (mano de obra) | 0.522 | 22.82 | 11.91 |
| mo059 | h | Ayudante cerrajero. (mano de obra) | 0.522 | 21.84 | 11.40 |
| % | % | Costes directos complementarios | 2 % | 106.05 | 2.12 |
|  |  | Costes directos |  |  | 108.17 |
