# Zócalo de hormigón polímero

- Propiedad del archivo: CYPE INGENIEROS, S.A.
- Formato: FIEBDC-3/2002
- Ámbito geográfico: Región de Murcia
- Divisa: EUR
- Costes indirectos: 3.00 %
- IVA: 21.00 %

## H Remates y ayudas

### HR Remates de fachada

#### HRP De hormigón polímero

**HRP070** m Zócalo de hormigón polímero.
Zócalo de hormigón polímero de superficie pulida, de color blanco, de 325x25 mm, con anclaje metálico de acero inoxidable y grava adherida a la superficie en su cara inferior; colocación con adhesivo cementoso flexible y de gran adherencia, C2 S2 sobre una capa de regularización de mortero de cemento, industrial, con aditivo hidrófugo, M-15, sobre el que se introducen los anclajes metálicos; y sellado de las juntas entre piezas y, en su caso, de las uniones con los muros con masilla de poliuretano, previa aplicación de la imprimación.
Incluye: Replanteo de las piezas. Corte de las piezas. Colocación de reglas y plomadas sujetas al muro. Colocación, aplomado, nivelación y alineación. Sellado de juntas y limpieza.
Criterio de medición de proyecto: Longitud medida por su mayor desarrollo lineal, según documentación gráfica de Proyecto.
Criterio de medición de obra: Se medirá, por su mayor desarrollo lineal, la longitud realmente ejecutada según especificaciones de Proyecto, incluyendo la longitud que pudiera perderse en ingletes.

| Código | Ud | Descripción | Rendimiento | Precio | Importe |
|---|---|---|---|---|---|
| mt08aaa010a | m³ | Agua. (material) | 0.006 | 1.50 | 0.01 |
| mt09mif010la | t | Mortero industrial para albañilería, de cemento, color gris, con aditivo hidrófugo, categoría M-15 (resistencia a compresión 15 N/mm²), suministrado en sacos, según UNE-EN 998-2. (material) | 0.009 | 73.55 | 0.66 |
| mt20wwa040 | kg | Adhesivo cementoso flexible y de gran adherencia, C2 S2, según UNE-EN 12004. (material) | 3.000 | 0.50 | 1.50 |
| mt20zhp010i | m | Zócalo de hormigón polímero de superficie pulida, de color blanco, de 325x25 mm, con anclaje metálico de acero inoxidable y grava adherida a la superficie en su cara inferior, suministrado en piezas de hasta 1,3 m de longitud. (material) | 1.050 | 50.30 | 52.82 |
| mt20wwa025 | m | Perfil de espuma de polietileno, de 6 mm de diámetro, para relleno de juntas. (material) | 3.500 | 0.39 | 1.37 |
| mt20wwa035 | Ud | Cartucho de 250 cm³ de imprimación para masillas. (material) | 0.052 | 5.35 | 0.28 |
| mt20wwa030 | Ud | Cartucho de 310 cm³ de masilla de poliuretano impermeable. (material) | 0.103 | 7.32 | 0.75 |
| op00amo010 |  | Amoladora o radial. | 1.000 | 0.00 | 0.00 |
| mo020 | h | Oficial 1ª construcción. (mano de obra) | 0.378 | 22.53 | 8.52 |
| mo113 | h | Peón ordinario construcción. (mano de obra) | 0.403 | 21.19 | 8.54 |
| % | % | Costes directos complementarios | 2 % | 74.45 | 1.49 |
|  |  | Costes directos |  |  | 75.94 |
