# HYB010

- Propiedad del archivo: CYPE INGENIEROS, S.A.
- Formato: FIEBDC-3/2002
- Ámbito geográfico: Región de Murcia
- Divisa: EUR
- Costes indirectos: 3.00 %
- IVA: 21.00 %

## H Remates y ayudas

### HY Ayudas

#### HYB Bancadas

**HYB010** Ud Bancada de apoyo de maquinaria, de hormigón armado, de 150x100x16 cm, formada por hormigón HA-25/B/20/IIa fabricado en central, y vertido con bomba y malla electrosoldada ME 20x20 Ø 5-5 B 500 T 6x2,20 UNE-EN 10080.
Formación de bancada de apoyo de maquinaria, de hormigón armado, de 150x100x16 cm, formada por hormigón HA-25/B/20/IIa fabricado en central, y vertido con bomba, ME 20x20 Ø 5-5 B 500 T 6x2,20 UNE-EN 10080, marco perimetral de perfil de acero laminado en caliente y capa separadora de geotextil no tejido. Incluso montaje, desmontaje y retirada de todo el material auxiliar, una vez que la pieza estructural esté en condiciones de soportar los esfuerzos. Sin incluir amortiguadores ni elementos antivibratorios.
Incluye: Replanteo y trazado de la bancada. Colocación del geotextil. Colocación y fijación del marco. Colocación de las armaduras con separadores homologados. Vertido y compactación del hormigón. Regleado y nivelación de la capa de compresión. Curado del hormigón.
Criterio de medición de proyecto: Número de unidades previstas, según documentación gráfica de Proyecto.
Criterio de medición de obra: Se medirá el número de unidades realmente ejecutadas según especificaciones de Proyecto.

| Código | Ud | Descripción | Rendimiento | Precio | Importe |
|---|---|---|---|---|---|
| mt14gsa010b | m² | Geotextil no tejido sintético, termosoldado, de polipropileno-polietileno, de 125 g/m². (material) | 1.760 | 1.34 | 2.36 |
| mt07ala010h | kg | Acero laminado UNE-EN 10025 S275JR, en perfiles laminados en caliente, piezas simples, para aplicaciones estructurales. (material) | 94.000 | 0.99 | 93.06 |
| mt07ame010d | m² | Malla electrosoldada ME 20x20 Ø 5-5 B 500 T 6x2,20 UNE-EN 10080. (material) | 1.650 | 1.35 | 2.23 |
| mt10haf010nea | m³ | Hormigón HA-25/B/20/IIa, fabricado en central. (material) | 0.264 | 65.35 | 17.25 |
| mq06bhe010 | h | Camión bomba estacionado en obra, para bombeo de hormigón. Incluso p/p de desplazamiento. (maquinaria) | 0.011 | 169.73 | 1.87 |
| au00auh040 |  | Vibrador de hormigón, eléctrico. | 1.000 | 0.00 | 0.00 |
| mo042 | h | Oficial 1ª estructurista. (mano de obra) | 0.265 | 18.26 | 4.84 |
| mo089 | h | Ayudante estructurista. (mano de obra) | 0.265 | 17.52 | 4.64 |
| % | % | Costes directos complementarios | 2 % | 126.25 | 2.53 |
|  |  | Costes directos |  |  | 128.78 |

| Código | Ud | Descripción | Precio |
|---|---|---|---|
| mo004 | h | Oficial 1ª calefactor. (mano de obra) | 17.97 |
| mo103 | h | Ayudante calefactor. (mano de obra) | 16.67 |
