# Torreta para fijación de antenas

- Propiedad del archivo: CYPE INGENIEROS, S.A.
- Formato: FIEBDC-3/2002
- Ámbito geográfico: Región de Murcia
- Divisa: EUR
- Costes indirectos: 3.00 %
- IVA: 21.00 %

## I Instalaciones

### IA Audiovisuales

#### IAA Red de cables coaxiales

**IAA032** Ud Torreta para fijación de antenas.
Torreta para fijación de 3 antenas, de 5,5 m de altura. Incluso grupo de vientos para sujeción de la torreta, anclajes y cuantos accesorios sean necesarios para su correcta instalación.
Incluye: Replanteo. Montaje.
Criterio de medición de proyecto: Número de unidades previstas, según documentación gráfica de Proyecto.
Criterio de medición de obra: Se medirá el número de unidades realmente ejecutadas según especificaciones de Proyecto.

| Código | Ud | Descripción | Rendimiento | Precio | Importe |
|---|---|---|---|---|---|
| mt40saf010hm | Ud | Mástil para fijación de antenas, de tubo de acero con tratamiento anticorrosión, de 3 m de altura, 40 mm de diámetro y 1,5 mm de espesor, unión por enchufe. Incluso accesorios. (material) | 1.000 | 25.27 | 25.27 |
| mt40saf020f | Ud | Tramo superior para torreta de sujeción de antena, de 2,5 m de altura y sección triangular de 250 mm de lado, de tubo de acero de 20 mm de diámetro y celosía de acero de 7 mm de diámetro, con tratamiento anticorrosión, unión roscada. Incluso accesorios. (material) | 1.000 | 138.00 | 138.00 |
| mt40saf021a | Ud | Placa base rígida, cuadrada, para soldar o atornillar, para fijación de tramo de sección triangular mediante unión roscada, incluso accesorios de fijación. (material) | 1.000 | 40.76 | 40.76 |
| mt40saf040a | m | Cable de acero de 2 mm de diámetro, para grupo de vientos de sujeción de torreta. Incluso placa base, herrajes y tensores. (material) | 9.000 | 1.46 | 13.14 |
| mo001 | h | Oficial 1ª instalador de telecomunicaciones. (mano de obra) | 3.508 | 20.87 | 73.21 |
| mo056 | h | Ayudante instalador de telecomunicaciones. (mano de obra) | 3.508 | 19.58 | 68.69 |
| % | % | Costes directos complementarios | 2 % | 359.07 | 7.18 |
|  |  | Costes directos |  |  | 366.25 |
