# Antena exterior UHF para captación de señales de televisión analógica

- Propiedad del archivo: CYPE INGENIEROS, S.A.
- Formato: FIEBDC-3/2002
- Ámbito geográfico: Región de Murcia
- Divisa: EUR
- Costes indirectos: 3.00 %
- IVA: 21.00 %

## I Instalaciones

### IA Audiovisuales

#### IAA Red de cables coaxiales

**IAA034** Ud Antena exterior UHF para captación de señales de televisión analógica, televisión digital terrestre (TDT) y televisión de alta definición (HDTV) procedentes de emisiones terrenales, canales del 21 al 48, de 10 elementos, 15 dB de ganancia, 23 dB de relación D/A, con dipolo activo, de 15 dB de ganancia. Incluso anclajes y cuantos accesorios sean necesarios para su correcta instalación.
Antena exterior UHF para captación de señales de televisión analógica, televisión digital terrestre (TDT) y televisión de alta definición (HDTV) procedentes de emisiones terrenales, canales del 21 al 48, de 10 elementos, 15 dB de ganancia, 23 dB de relación D/A, con dipolo activo, de 15 dB de ganancia. Incluso anclajes y cuantos accesorios sean necesarios para su correcta instalación.
Incluye: Replanteo. Montaje, conexionado y comprobación de su correcto funcionamiento.
Criterio de medición de proyecto: Número de unidades previstas, según documentación gráfica de Proyecto.
Criterio de medición de obra: Se medirá el número de unidades realmente ejecutadas según especificaciones de Proyecto.

| Código | Ud | Descripción | Rendimiento | Precio | Importe |
|---|---|---|---|---|---|
| mt40etv030e | Ud | Antena exterior UHF para captación de señales de televisión analógica, televisión digital terrestre (TDT) y televisión de alta definición (HDTV) procedentes de emisiones terrenales, canales del 21 al 48, de 10 elementos, 15 dB de ganancia, 23 dB de relación D/A. (material) | 1.000 | 40.37 | 40.37 |
| mt40ecf034a | Ud | Dipolo activo UHF, de 15 dB de ganancia. (material) | 1.000 | 17.36 | 17.36 |
| mo001 | h | Oficial 1ª instalador de telecomunicaciones. (mano de obra) | 0.602 | 19.48 | 11.73 |
| mo056 | h | Ayudante instalador de telecomunicaciones. (mano de obra) | 0.602 | 18.16 | 10.93 |
| % | % | Costes directos complementarios | 2 % | 80.39 | 1.61 |
|  |  | Costes directos |  |  | 82.00 |
