# Antena exterior UHF para captación de señales de televisión analógica

- Propiedad del archivo: CYPE INGENIEROS, S.A.
- Formato: FIEBDC-3/2002
- Ámbito geográfico: Región de Murcia
- Divisa: EUR
- Costes indirectos: 3.00 %
- IVA: 21.00 %

## I Instalaciones

### IA Audiovisuales

#### IAA Red de cables coaxiales

**IAA034** Ud Antena exterior UHF para captación de señales de televisión analógica, televisión digital terrestre (TDT) y televisión de alta definición (HDTV) procedentes de emisiones terrenales, canales del 21 al 69, de 15 dB de ganancia.
Suministro e instalación de antena exterior UHF para captación de señales de televisión analógica, televisión digital terrestre (TDT) y televisión de alta definición (HDTV) procedentes de emisiones terrenales, canales del 21 al 69, de 45 elementos, 15 dB de ganancia, 31 dB de relación D/A y 1100 mm de longitud. Incluso anclajes y cuantos accesorios sean necesarios para su correcta instalación. Totalmente montada, conexionada y probada.
Incluye: Replanteo. Colocación de la antena. Conexionado.
Criterio de medición de proyecto: Número de unidades previstas, según documentación gráfica de Proyecto.
Criterio de medición de obra: Se medirá el número de unidades realmente ejecutadas según especificaciones de Proyecto.

| Código | Ud | Descripción | Rendimiento | Precio | Importe |
|---|---|---|---|---|---|
| mt40ecf030be | Ud | Antena exterior UHF para captación de señales de televisión analógica, televisión digital terrestre (TDT) y televisión de alta definición (HDTV) procedentes de emisiones terrenales, canales del 21 al 69, de 45 elementos, 15 dB de ganancia, 31 dB de relación D/A y 1100 mm de longitud. (material) | 1.000 | 44.52 | 44.52 |
| mo001 | h | Oficial 1ª instalador de telecomunicaciones. (mano de obra) | 0.502 | 17.97 | 9.02 |
| mo056 | h | Ayudante instalador de telecomunicaciones. (mano de obra) | 0.502 | 16.67 | 8.37 |
| % | % | Costes directos complementarios | 2 % | 61.91 | 1.24 |
|  |  | Costes directos |  |  | 63.15 |
