# Sistema de control centralizado

- Propiedad del archivo: CYPE INGENIEROS, S.A.
- Formato: FIEBDC-3/2002
- Ámbito geográfico: Región de Murcia
- Divisa: EUR
- Costes indirectos: 3.00 %
- IVA: 21.00 %

## I Instalaciones

### IB Sistemas de climatización

#### IBR Sistema MRV (Haier)

**IBR530** Ud Sistema de control centralizado.
Control centralizado, para un máximo de 800 unidades interiores de aire acondicionado de la gama MRV y 128 unidades interiores de aire acondicionado de la gama Comercial, modelo HC-LA1CDBT "HAIER", con pantalla táctil TFT LCD de 12,5" retroiluminada con vista en planta de la instalación, posibilidad de control vía web, envío de alarmas por correo electrónico y programador diario y semanal, pasarela de comunicaciones, para un máximo de 128 unidades interiores de aire acondicionado, para comunicación del control centralizado HC-LA1CDBT con las unidades interiores, modelo HA-MA1ADB.
Criterio de valoración económica: El precio no incluye la canalización ni el cableado eléctrico de alimentación.
Incluye: Replanteo. Colocación y fijación. Colocación y fijación de los accesorios. Conexionado.
Criterio de medición de proyecto: Número de unidades previstas, según documentación gráfica de Proyecto.
Criterio de medición de obra: Se medirá el número de unidades realmente ejecutadas según especificaciones de Proyecto.

| Código | Ud | Descripción | Rendimiento | Precio | Importe |
|---|---|---|---|---|---|
| mt42hai572a | Ud | Control centralizado, para un máximo de 800 unidades interiores de aire acondicionado de la gama MRV y 128 unidades interiores de aire acondicionado de la gama Comercial, modelo HC-LA1CDBT "HAIER", con pantalla táctil TFT LCD de 12,5" retroiluminada con vista en planta de la instalación, posibilidad de control vía web, envío de alarmas por correo electrónico y programador diario y semanal. (material) | 1.000 | 8500.00 | 8500.00 |
| mt42hai573a | Ud | Pasarela de comunicaciones, para un máximo de 128 unidades interiores de aire acondicionado, para comunicación del control centralizado HC-LA1CDBT con las unidades interiores, modelo HA-MA1ADB "HAIER". (material) | 1.000 | 600.00 | 600.00 |
| mo005 | h | Oficial 1ª instalador de climatización. (mano de obra) | 0.995 | 22.41 | 22.30 |
| mo104 | h | Ayudante instalador de climatización. (mano de obra) | 0.995 | 21.04 | 20.93 |
| % | % | Costes directos complementarios | 2 % | 9143.23 | 182.86 |
|  |  | Costes directos |  |  | 9326.09 |
