# Cable bus de comunicaciones

- Propiedad del archivo: CYPE INGENIEROS, S.A.
- Formato: FIEBDC-3/2002
- Ámbito geográfico: Región de Murcia
- Divisa: EUR
- Costes indirectos: 3.00 %
- IVA: 21.00 %

## I Instalaciones

### IB Sistemas de climatización

#### IBR Sistema MRV (Haier)

**IBR550** m Cable bus de comunicaciones.
Cable bus de comunicaciones, apantallado, de 2 hilos.
Criterio de valoración económica: El precio no incluye la canalización.
Incluye: Tendido del cable. Conexionado.
Criterio de medición de proyecto: Longitud medida según documentación gráfica de Proyecto.
Criterio de medición de obra: Se medirá la longitud realmente ejecutada según especificaciones de Proyecto.

| Código | Ud | Descripción | Rendimiento | Precio | Importe |
|---|---|---|---|---|---|
| mt42hai910a | m | Cable bus de comunicaciones, apantallado, de 2 hilos (material) | 1.000 | 8.00 | 8.00 |
| mo005 | h | Oficial 1ª instalador de climatización. (mano de obra) | 0.050 | 22.41 | 1.12 |
| mo104 | h | Ayudante instalador de climatización. (mano de obra) | 0.050 | 21.04 | 1.05 |
| % | % | Costes directos complementarios | 2 % | 10.17 | 0.20 |
|  |  | Costes directos |  |  | 10.37 |
