# Calentador eléctrico instantáneo

- Propiedad del archivo: CYPE INGENIEROS, S.A.
- Formato: FIEBDC-3/2002
- Ámbito geográfico: Región de Murcia
- Divisa: EUR
- Costes indirectos: 3.00 %
- IVA: 21.00 %

## I Instalaciones

### IC Calefacción, refrigeración, climatización y A.C.S.

#### ICA Agua caliente

**ICA020** Ud Calentador eléctrico instantáneo.
Calentador eléctrico instantáneo para el servicio de A.C.S., mural vertical, potencia 24 kW, caudal 13,1 l/min, ajuste automático de la temperatura del agua en función del caudal, eficiencia energética clase A, perfil de consumo S, alimentación monofásica (230V/50Hz), de 472x236x136 mm. Incluso soporte y anclajes de fijación, llaves de corte de esfera y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38cej010hd | Ud | Calentador eléctrico instantáneo para el servicio de A.C.S., mural vertical, potencia 24 kW, caudal 13,1 l/min, ajuste automático de la temperatura del agua en función del caudal, eficiencia energética clase A, perfil de consumo S, alimentación monofásica (230V/50Hz), de 472x236x136 mm. (material) | 1.000 | 460.75 | 460.75 |
| mt38tew010a | Ud | Latiguillo flexible de 20 cm y 1/2" de diámetro. (material) | 2.000 | 8.00 | 16.00 |
| mt37sve010b | Ud | Válvula de esfera de latón niquelado para roscar de 1/2". (material) | 2.000 | 4.95 | 9.90 |
| mt38www011 | Ud | Material auxiliar para instalaciones de A.C.S. (material) | 1.000 | 1.45 | 1.45 |
| mo008 | h | Oficial 1ª fontanero. (mano de obra) | 0.796 | 22.41 | 17.84 |
| mo107 | h | Ayudante fontanero. (mano de obra) | 0.796 | 21.04 | 16.75 |
| % | % | Costes directos complementarios | 2 % | 522.69 | 10.45 |
|  |  | Costes directos |  |  | 533.14 |
