# Conjunto de calderas a gasóleo, de baja temperatura, de pie, de chapa de acero

- Propiedad del archivo: CYPE INGENIEROS, S.A.
- Formato: FIEBDC-3/2002
- Ámbito geográfico: Región de Murcia
- Divisa: EUR
- Costes indirectos: 3.00 %
- IVA: 21.00 %

## I Instalaciones

### IC Calefacción, refrigeración, climatización y A.C.S.

#### ICC Calderas a gasóleo

**ICC129** Ud Conjunto de calderas a gasóleo, de baja temperatura, de pie, de chapa de acero.
Conjunto de dos calderas en cascada, siendo la primera una caldera de pie, de baja temperatura, con cuerpo de chapa de acero, gran aislamiento térmico y puerta frontal con posibilidad de giro a izquierda o a derecha, para quemador presurizado de gasóleo o gas, potencia útil de 85 a 120 kW, peso 450 kg, dimensiones 1522x800x1157 mm, con cuadro de regulación para la regulación de la caldera en función de la temperatura exterior o para la regulación de la caldera de tipo maestro en instalaciones con varias calderas, con control para garantizar las condiciones de trabajo del equipo, sonda de temperatura exterior, y sonda de temperatura para regulación de la temperatura de impulsión o retorno del agua, y la segunda una caldera de pie, de baja temperatura, con cuerpo de chapa de acero, gran aislamiento térmico y puerta frontal con posibilidad de giro a izquierda o a derecha, para quemador presurizado de gasóleo o gas, potencia útil de 85 a 120 kW, peso 450 kg, dimensiones 1522x800x1157 mm, con cuadro de regulación para la regulación de la caldera de tipo esclavo en instalaciones con varias calderas, módulo estratégico para la administración de un máximo de 4 calderas en cascada. Incluso válvulas de corte, filtro de gasóleo, contador de gasóleo, válvula de seguridad, purgadores, y desagüe a sumidero para el vaciado de la caldera y el drenaje de la válvula de seguridad, sin incluir el conducto para evacuación de los productos de la combustión. Totalmente montado, conexionado y puesto en marcha por la empresa instaladora para la comprobación de su correcto funcionamiento.
Incluye: Replanteo. Presentación de los elementos. Montaje de la caldera y sus accesorios. Conexionado con las redes de conducción de agua, de gasóleo, de salubridad y eléctrica, y con el conducto de evacuación de los productos de la combustión. Puesta en marcha.
Criterio de medición de proyecto: Número de unidades previstas, según documentación gráfica de Proyecto.
Criterio de medición de obra: Se medirá el número de unidades realmente ejecutadas según especificaciones de Proyecto.

| Código | Ud | Descripción | Rendimiento | Precio | Importe |
|---|---|---|---|---|---|
| mt38cbu071ac | Ud | Caldera de pie, de baja temperatura, con cuerpo de chapa de acero, gran aislamiento térmico y puerta frontal con posibilidad de giro a izquierda o a derecha, para quemador presurizado de gasóleo o gas, potencia útil de 85 a 120 kW, peso 450 kg, dimensiones 1522x800x1157 mm, con cuadro de regulación para la regulación de la caldera en función de la temperatura exterior o para la regulación de la caldera de tipo maestro en instalaciones con varias calderas, con control para garantizar las condiciones de trabajo del equipo, sonda de temperatura exterior, y sonda de temperatura para regulación de la temperatura de impulsión o retorno del agua, construcción compacta. (material) | 1.000 | 5099.45 | 5099.45 |
| mt38cbu071ab | Ud | Caldera de pie, de baja temperatura, con cuerpo de chapa de acero, gran aislamiento térmico y puerta frontal con posibilidad de giro a izquierda o a derecha, para quemador presurizado de gasóleo o gas, potencia útil de 85 a 120 kW, peso 450 kg, dimensiones 1522x800x1157 mm, con cuadro de regulación para la regulación de la caldera de tipo esclavo en instalaciones con varias calderas, construcción compacta. (material) | 1.000 | 4924.45 | 4924.45 |
| mt38ccg100a | Ud | Quemador presurizado modulante para gasóleo, de potencia máxima 120 kW, con encendido electrónico. (material) | 2.000 | 790.00 | 1580.00 |
| mt38cbu702a | Ud | Módulo estratégico para la administración de un máximo de 4 calderas en cascada. (material) | 1.000 | 256.43 | 256.43 |
| mt37sve010a | Ud | Válvula de esfera de latón niquelado para roscar de 3/8". (material) | 2.000 | 4.17 | 8.34 |
| mt38sss210a | Ud | Filtro de gasóleo retenedor de residuos de aluminio, con tamiz de acero inoxidable con perforaciones de 0,1 mm de diámetro, con rosca de 3/8". (material) | 1.000 | 4.98 | 4.98 |
| mt38sss200b | Ud | Contador de gasóleo, para roscar, de 3/8" de diámetro nominal, caudal máximo de 200 l/h y temperatura máxima del líquido conducido 60°C, incluso racores de conexión. (material) | 1.000 | 335.48 | 335.48 |
| mt37svs010a | Ud | Válvula de seguridad, de latón, con rosca de 1/2" de diámetro, tarada a 3 bar de presión. (material) | 1.000 | 4.42 | 4.42 |
| mt37sgl020d | Ud | Purgador automático de aire con boya y rosca de 1/2" de diámetro, cuerpo y tapa de latón, para una presión máxima de trabajo de 10 bar y una temperatura máxima de 110°C. (material) | 2.000 | 8.75 | 17.50 |
| mt38sss120 | Ud | Pirostato de rearme manual. (material) | 1.000 | 70.41 | 70.41 |
| mt38www050 | Ud | Desagüe a sumidero, para el drenaje de la válvula de seguridad, compuesto por 1 m de tubo de acero negro de 1/2" y embudo desagüe, incluso accesorios y piezas especiales. (material) | 1.000 | 15.00 | 15.00 |
| mt35aia010a | m | Tubo curvable de PVC, corrugado, de color negro, de 16 mm de diámetro nominal, para canalización empotrada en obra de fábrica (paredes y techos). Resistencia a la compresión 320 N, resistencia al impacto 1 julio, temperatura de trabajo -5°C hasta 60°C, con grado de protección IP545 según UNE 20324, no propagador de la llama. Según UNE-EN 61386-1 y UNE-EN 61386-22. (material) | 10.000 | 0.37 | 3.70 |
| mt35cun020a | m | Cable unipolar H07Z1-K (AS), siendo su tensión asignada de 450/750 V, reacción al fuego clase Cca-s1a,d1,a1 según UNE-EN 50575, con conductor multifilar de cobre clase 5 (-K) de 1,5 mm² de sección, con aislamiento de compuesto termoplástico a base de poliolefina libre de halógenos con baja emisión de humos y gases corrosivos (Z1). Según UNE 211025. (material) | 20.000 | 0.41 | 8.20 |
| mt38ccg011a | Ud | Puesta en marcha del quemador para gasóleo. (material) | 1.000 | 150.00 | 150.00 |
| mt38www010 | Ud | Material auxiliar para instalaciones de calefacción. (material) | 1.000 | 1.68 | 1.68 |
| mt37www010 | Ud | Material auxiliar para instalaciones de fontanería. (material) | 1.000 | 1.40 | 1.40 |
| mo004 | h | Oficial 1ª calefactor. (mano de obra) | 4.219 | 23.16 | 97.71 |
| mo103 | h | Ayudante calefactor. (mano de obra) | 4.219 | 21.75 | 91.76 |
| % | % | Costes directos complementarios | 2 % | 12670.91 | 253.42 |
|  |  | Costes directos |  |  | 12924.33 |
