# Filtro retenedor de residuos de gasóleo

- Propiedad del archivo: CYPE INGENIEROS, S.A.
- Formato: FIEBDC-3/2002
- Ámbito geográfico: Región de Murcia
- Divisa: EUR
- Costes indirectos: 3.00 %
- IVA: 21.00 %

## I Instalaciones

### IC Calefacción, refrigeración, climatización y A.C.S.

#### ICD Combustible líquido

**ICD140** Ud Filtro retenedor de residuos de gasóleo.
Filtro retenedor de residuos para gasóleo, con cuerpo de aluminio, vaso de aluminio y tamiz de acero inoxidable con perforaciones de 100 µm de diámetro, con rosca cilíndrica de 1", PN=2 bar. Totalmente montado, conexionado y probado.
Incluye: Replanteo. Conexión del filtro.
Criterio de medición de proyecto: Número de unidades previstas, según documentación gráfica de Proyecto.
Criterio de medición de obra: Se medirá el número de unidades realmente ejecutadas según especificaciones de Proyecto.

| Código | Ud | Descripción | Rendimiento | Precio | Importe |
|---|---|---|---|---|---|
| mt38dep810d | Ud | Filtro retenedor de residuos para gasóleo, con cuerpo de aluminio, vaso de aluminio y tamiz de acero inoxidable con perforaciones de 100 µm de diámetro, con rosca cilíndrica de 1", PN=2 bar. (material) | 1.000 | 37.20 | 37.20 |
| mo004 | h | Oficial 1ª calefactor. (mano de obra) | 0.149 | 23.16 | 3.45 |
| mo103 | h | Ayudante calefactor. (mano de obra) | 0.149 | 21.75 | 3.24 |
| % | % | Costes directos complementarios | 2 % | 43.89 | 0.88 |
|  |  | Costes directos |  |  | 44.77 |
