# Panel para sistema de calefacción y refrigeración por techo radiante, con falso techo registrable

- Propiedad del archivo: CYPE INGENIEROS, S.A.
- Formato: FIEBDC-3/2002
- Ámbito geográfico: Región de Murcia
- Divisa: EUR
- Costes indirectos: 3.00 %
- IVA: 21.00 %

## I Instalaciones

### IC Calefacción, refrigeración, climatización y A.C.S.

#### ICE Emisores por agua para calefacción y refrigeración

**ICE022** Ud Panel para sistema de calefacción y refrigeración por techo radiante, con falso techo registrable.
Panel de grafito expandido, para falso techo registrable, de 1200x600 mm, con capa de absorción acústica de fibra de vidrio y carcasa metálica blanca, Euroclase C-s2, d0 de reacción al fuego, según UNE-EN 13501-1 para sistema de calefacción y refrigeración por techo radiante; suspendido del forjado con perfilería vista. Totalmente montado, conexionado y probado.
Criterio de valoración económica: El precio no incluye la estructura soporte.
Incluye: Colocación de los paneles. Realización de pruebas de servicio.
Criterio de medición de proyecto: Número de unidades previstas, según documentación gráfica de Proyecto.
Criterio de medición de obra: Se medirá el número de unidades realmente ejecutadas según especificaciones de Proyecto.

| Código | Ud | Descripción | Rendimiento | Precio | Importe |
|---|---|---|---|---|---|
| mt38etu006a | Ud | Panel de grafito expandido, para falso techo registrable, de 1200x600 mm, con capa de absorción acústica de fibra de vidrio y carcasa metálica blanca, Euroclase C-s2, d0 de reacción al fuego, según UNE-EN 13501-1. (material) | 1.000 | 25.12 | 25.12 |
| mo004 | h | Oficial 1ª calefactor. (mano de obra) | 0.072 | 23.16 | 1.67 |
| mo103 | h | Ayudante calefactor. (mano de obra) | 0.036 | 21.75 | 0.78 |
| % | % | Costes directos complementarios | 2 % | 27.57 | 0.55 |
|  |  | Costes directos |  |  | 28.12 |
