# Sistema de calefacción y refrigeración por suelo radiante, con capa de mortero, "UPONOR"

- Propiedad del archivo: CYPE INGENIEROS, S.A.
- Formato: FIEBDC-3/2002
- Ámbito geográfico: Región de Murcia
- Divisa: EUR
- Costes indirectos: 3.00 %
- IVA: 21.00 %

## I Instalaciones

### IC Calefacción, refrigeración, climatización y A.C.S.

#### ICE Emisores por agua para calefacción y refrigeración

**ICE107** m² Sistema de calefacción y refrigeración por suelo radiante, con capa de mortero, "UPONOR".
Sistema de calefacción por suelo radiante "UPONOR IBERIA", compuesto por film de polietileno, banda de espuma de polietileno (PE), de 150x10 mm, modelo Multi Autofijación, panel aislante de poliestireno expandido (EPS), con tiras de velcro para fijación de los tubos, con mejora del aislamiento acústico a ruido aéreo y de impacto, de 10000x1000 mm y 25 mm de espesor, proporcionando una reducción del nivel global de presión de ruido de impactos de 26 dB, modelo Klett Autofijación Neorol G, tubo de polietileno reticulado (PE-Xa) con barrera de oxígeno (EVOH), de 16 mm de diámetro exterior y 2 mm de espesor, con tiras exteriores de velcro en espiral para fijación a panel aislante, modelo Klett Autofijación Confort Pipe PLUS, y mortero autonivelante, "UPONOR IBERIA", CA - C20 - F4 según UNE-EN 13813, de 50 mm de espesor. Totalmente montado, conexionado y probado.
Incluye: Preparación y limpieza de la superficie de apoyo. Replanteo de la instalación. Extendido del film de polietileno. Fijación del zócalo perimetral. Colocación de los paneles. Replanteo de la tubería. Colocación y fijación de las tuberías. Vertido y extendido de la capa de mortero autonivelante. Realización de pruebas de servicio.
Criterio de medición de proyecto: Superficie útil, medida según documentación gráfica de Proyecto.
Criterio de medición de obra: Se medirá la superficie realmente ejecutada según especificaciones de Proyecto.

| Código | Ud | Descripción | Rendimiento | Precio | Importe |
|---|---|---|---|---|---|
| mt17peu010d | m² | Film de polietileno, modelo Multi "UPONOR IBERIA". (material) | 1.000 | 1.65 | 1.65 |
| mt17epu021h | m | Banda de espuma de polietileno (PE), de 150x10 mm, modelo Multi Autofijación "UPONOR IBERIA", con tiras autoadhesivas. (material) | 0.600 | 3.25 | 1.95 |
| mt17epu016f | m² | Panel aislante de poliestireno expandido (EPS), con tiras de velcro para fijación de los tubos, con mejora del aislamiento acústico a ruido aéreo y de impacto, de 10000x1000 mm y 25 mm de espesor, proporcionando una reducción del nivel global de presión de ruido de impactos de 26 dB, modelo Klett Autofijación Neorol G "UPONOR IBERIA", con propagación retardada de la llama Euroclase E, con cuadrícula de tiras de velcro cada 5 cm para fijación del tubo, unión por solape adhesivo, según UNE-EN 1264-4. (material) | 1.000 | 29.60 | 29.60 |
| mt37tpu015k | m | Tubo de polietileno reticulado (PE-Xa) con barrera de oxígeno (EVOH), de 16 mm de diámetro exterior y 2 mm de espesor, con tiras exteriores de velcro en espiral para fijación a panel aislante, modelo Klett Autofijación Confort Pipe PLUS "UPONOR IBERIA", según UNE-EN ISO 15875-2. (material) | 10.000 | 3.55 | 35.50 |
| mt09mal020a | m³ | Mortero autonivelante, CA - C20 - F4 según UNE-EN 13813, a base de sulfato cálcico, para espesores de 2,5 a 7,0 cm, usado en nivelación de pavimentos. (material) | 0.050 | 259.96 | 13.00 |
| mt08aaa010a | m³ | Agua. (material) | 0.004 | 1.50 | 0.01 |
| mq06pym020 | h | Mezcladora-bombeadora para morteros autonivelantes. (maquinaria) | 0.050 | 10.91 | 0.55 |
| mo004 | h | Oficial 1ª calefactor. (mano de obra) | 0.348 | 23.16 | 8.06 |
| mo103 | h | Ayudante calefactor. (mano de obra) | 0.348 | 21.75 | 7.57 |
| mo031 | h | Oficial 1ª aplicador de mortero autonivelante. (mano de obra) | 0.050 | 22.53 | 1.13 |
| mo069 | h | Ayudante aplicador de mortero autonivelante. (mano de obra) | 0.050 | 21.78 | 1.09 |
| % | % | Costes directos complementarios | 2 % | 100.11 | 2.00 |
|  |  | Costes directos |  |  | 102.11 |
