# Sistema de calefacción y refrigeración por suelo radiante, con capa de mortero, "BAXI"

- Propiedad del archivo: CYPE INGENIEROS, S.A.
- Formato: FIEBDC-3/2002
- Ámbito geográfico: Región de Murcia
- Divisa: EUR
- Costes indirectos: 3.00 %
- IVA: 21.00 %

## I Instalaciones

### IC Calefacción, refrigeración, climatización y A.C.S.

#### ICE Emisores por agua para calefacción y refrigeración

**ICE109** m² Sistema de calefacción y refrigeración por suelo radiante, con capa de mortero, "BAXI".
Sistema de calefacción por suelo radiante "BAXI", compuesto por film de polietileno, banda de espuma de polietileno, de 150x8 mm, banda autoadhesiva, guía fijatubos, panel de tetones de poliestireno expandido y recubrimiento termoconformado de poliestireno aislante a ruido de impacto, de dimensiones 1400x800 mm y 20 mm de espesor, modelo SR TFP 20, tubo de polietileno reticulado de alta densidad (PE-Xb) con barrera de oxígeno, de 16 mm de diámetro exterior y 1,5 mm de espesor, y mortero confeccionado en obra, con 300 kg/m³ de cemento, dosificación 1:5, de 50 mm de espesor, con aditivo fluidificante para mortero. Totalmente montado, conexionado y probado.
Incluye: Preparación y limpieza de la superficie de apoyo. Replanteo de la instalación. Extendido del film de polietileno. Fijación del zócalo perimetral. Colocación de los paneles. Replanteo de la tubería. Colocación y fijación de las tuberías. Realización de pruebas de servicio.
Criterio de medición de proyecto: Superficie útil, medida según documentación gráfica de Proyecto.
Criterio de medición de obra: Se medirá la superficie realmente ejecutada según especificaciones de Proyecto.

| Código | Ud | Descripción | Rendimiento | Precio | Importe |
|---|---|---|---|---|---|
| mt17bax500a | m² | Film de polietileno, "BAXI", para formación de barrera antihumedad. (material) | 1.000 | 2.00 | 2.00 |
| mt17bax501a | m | Banda de espuma de polietileno, de 150x8 mm, "BAXI", para formación de zócalo perimetral. (material) | 0.600 | 2.10 | 1.26 |
| mt17bax502a | m | Banda autoadhesiva, "BAXI", de 150x8 mm. (material) | 0.050 | 1.56 | 0.08 |
| mt38bax600a | m | Guía fijatubos, "BAXI", suministrada en barras de 2 m de longitud, para facilitar la colocación del tubo en pasos de puertas. (material) | 0.050 | 14.10 | 0.71 |
| mt17bax010a | m² | Panel de tetones de poliestireno expandido y recubrimiento termoconformado de poliestireno aislante a ruido de impacto, de dimensiones 1400x800 mm y 20 mm de espesor, modelo SR TFP 20 "BAXI", espesor total 45 mm, espesor total equivalente 26 mm, densidad 25 kg/m³, conductividad térmica 0,034 W/(mK), paso del tubo múltiplo de 5 cm, proporcionando una reducción del nivel global de presión de ruido de impactos de 30 dB, válido para tubo de 16 y 17 mm de diámetro. (material) | 1.000 | 28.40 | 28.40 |
| mt37bax010a | m | Tubo de polietileno reticulado de alta densidad (PE-Xb) con barrera de oxígeno, de 16 mm de diámetro exterior y 1,5 mm de espesor, "BAXI", según UNE-EN ISO 15875-2. (material) | 5.000 | 1.80 | 9.00 |
| mt38bax602a | Ud | Clip para fijación del tubo al panel, "BAXI". (material) | 0.100 | 0.35 | 0.04 |
| mt38bax603a | Ud | Grapa para fijación del tubo entre tetones, "BAXI". (material) | 0.100 | 0.35 | 0.04 |
| mt08aaa010a | m³ | Agua. (material) | 0.008 | 1.50 | 0.01 |
| mt01arg005a | t | Arena de cantera, para mortero preparado en obra. (material) | 0.075 | 18.00 | 1.35 |
| mt08cem011a | kg | Cemento Portland CEM II/B-L 32,5 R, color gris, en sacos, según UNE-EN 197-1. (material) | 15.000 | 0.10 | 1.50 |
| mt38bax605a | Ud | Bidón de 2 l de aditivo fluidificante para mortero, "BAXI". (material) | 0.025 | 52.00 | 1.30 |
| mq06hor010 | h | Hormigonera eléctrica con una capacidad de amasado de 160 l. (maquinaria) | 0.030 | 3.45 | 0.10 |
| mo004 | h | Oficial 1ª calefactor. (mano de obra) | 0.667 | 23.16 | 15.45 |
| mo103 | h | Ayudante calefactor. (mano de obra) | 0.667 | 21.75 | 14.51 |
| mo031 | h | Oficial 1ª aplicador de mortero autonivelante. (mano de obra) | 0.100 | 22.53 | 2.25 |
| mo069 | h | Ayudante aplicador de mortero autonivelante. (mano de obra) | 0.100 | 21.78 | 2.18 |
| % | % | Costes directos complementarios | 2 % | 80.18 | 1.60 |
|  |  | Costes directos |  |  | 81.78 |
