# Sistema de calefacción y refrigeración por suelo radiante, con capa de mortero, "SCHÜTZ"

- Propiedad del archivo: CYPE INGENIEROS, S.A.
- Formato: FIEBDC-3/2002
- Ámbito geográfico: Región de Murcia
- Divisa: EUR
- Costes indirectos: 3.00 %
- IVA: 21.00 %

## I Instalaciones

### IC Calefacción, refrigeración, climatización y A.C.S.

#### ICE Emisores por agua para calefacción y refrigeración

**ICE116** m² Sistema de calefacción y refrigeración por suelo radiante, con capa de mortero, "SCHÜTZ".
Sistema de calefacción por suelo radiante "SCHÜTZ", compuesto por, banda de espuma de polietileno, de 160x8 mm, perfil de polietileno expandido, con banda autoadhesiva, panel de tetones de poliestireno expandido (EPS-T), con mejora del aislamiento acústico a ruido aéreo y de impacto, con lámina superficial de polietileno, de dimensiones netas 907x1472 mm y 28 mm de espesor, EPS-T 30-2 (DES sg), panel liso de poliestireno expandido (EPS-T), con mejora del aislamiento acústico a ruido aéreo y de impacto, con lámina superficial de plástico con serigrafiado de rejilla con paso de 5 cm para guiado de los tubos, de 28 mm de espesor, ultra-takk PRO EPS-T 30-2 (DES sg), tubo de polietileno reticulado de alta densidad (PE-X) con barrera de oxígeno, de 16 mm de diámetro exterior y 2 mm de espesor, duo-flex PE-Xa, y mortero confeccionado en obra, con 300 kg/m³ de cemento, dosificación 1:5, de 50 mm de espesor, con aditivo fluidificante para mortero, W 200 S. Totalmente montado, conexionado y probado.
Incluye: Preparación y limpieza de la superficie de apoyo. Replanteo de la instalación. Fijación del zócalo perimetral. Colocación de los paneles. Replanteo de la tubería. Colocación y fijación de las tuberías. Realización de pruebas de servicio.
Criterio de medición de proyecto: Superficie útil, medida según documentación gráfica de Proyecto.
Criterio de medición de obra: Se medirá la superficie realmente ejecutada según especificaciones de Proyecto.

| Código | Ud | Descripción | Rendimiento | Precio | Importe |
|---|---|---|---|---|---|
| mt17stz502a | m | Banda de espuma de polietileno, de 160x8 mm, "SCHÜTZ", con una banda adhesiva en el dorso y faldón de estanqueidad, para formación de zócalo perimetral. (material) | 1.000 | 1.52 | 1.52 |
| mt17stz505a | m | Perfil de polietileno expandido, con banda autoadhesiva "SCHÜTZ", para formación de junta de dilatación. (material) | 0.050 | 8.27 | 0.41 |
| mt17stz009e | m² | Panel de tetones de poliestireno expandido (EPS-T), con mejora del aislamiento acústico a ruido aéreo y de impacto, con lámina superficial de polietileno, de dimensiones netas 907x1472 mm y 28 mm de espesor, EPS-T 30-2 (DES sg) "SCHÜTZ", espesor total 46 mm, conductividad térmica de la capa base 0,039 W/(mK), conductividad térmica de la capa de tetones 0,039 W/(mK), proporcionando una reducción del nivel global de presión de ruido de impactos de 29 dB, resistencia a compresión 5 kPa, paso del tubo múltiplo de 5,5 cm, válido para tubo de 14, 16 y 17 mm de diámetro. (material) | 1.000 | 25.44 | 25.44 |
| mt17stz011d | m² | Panel liso de poliestireno expandido (EPS-T), con mejora del aislamiento acústico a ruido aéreo y de impacto, con lámina superficial de plástico con serigrafiado de rejilla con paso de 5 cm para guiado de los tubos, de 28 mm de espesor, ultra-takk PRO EPS-T 30-2 (DES sg) "SCHÜTZ", conductividad térmica 0,039 W/(mK), proporcionando una reducción del nivel global de presión de ruido de impactos de 27 dB, suministrado en rollos de 1000x10000 m. (material) | 0.100 | 12.41 | 1.24 |
| mt37stz010a | m | Tubo de polietileno reticulado de alta densidad (PE-X) con barrera de oxígeno, de 16 mm de diámetro exterior y 2 mm de espesor, duo-flex PE-Xa "SCHÜTZ", según UNE-EN ISO 15875-2. (material) | 4.400 | 1.80 | 7.92 |
| mt08aaa010a | m³ | Agua. (material) | 0.008 | 1.50 | 0.01 |
| mt01arg005a | t | Arena de cantera, para mortero preparado en obra. (material) | 0.075 | 18.00 | 1.35 |
| mt08cem011a | kg | Cemento Portland CEM II/B-L 32,5 R, color gris, en sacos, según UNE-EN 197-1. (material) | 15.000 | 0.10 | 1.50 |
| mt38stz500a | Ud | Bidón de 10 l de aditivo fluidificante para mortero, W 200 S "SCHÜTZ". (material) | 0.020 | 33.03 | 0.66 |
| mq06hor010 | h | Hormigonera eléctrica con una capacidad de amasado de 160 l. (maquinaria) | 0.030 | 3.45 | 0.10 |
| mo004 | h | Oficial 1ª calefactor. (mano de obra) | 0.551 | 23.16 | 12.76 |
| mo103 | h | Ayudante calefactor. (mano de obra) | 0.551 | 21.75 | 11.98 |
| mo031 | h | Oficial 1ª aplicador de mortero autonivelante. (mano de obra) | 0.100 | 22.53 | 2.25 |
| mo069 | h | Ayudante aplicador de mortero autonivelante. (mano de obra) | 0.100 | 21.78 | 2.18 |
| % | % | Costes directos complementarios | 2 % | 69.32 | 1.39 |
|  |  | Costes directos |  |  | 70.71 |
