# Conducto concéntrico de doble pared, con pared interior de polipropileno y pared exterior metálica

- Propiedad del archivo: CYPE INGENIEROS, S.A.
- Formato: FIEBDC-3/2002
- Ámbito geográfico: Región de Murcia
- Divisa: EUR
- Costes indirectos: 3.00 %
- IVA: 21.00 %

## I Instalaciones

### IC Calefacción, refrigeración, climatización y A.C.S.

#### ICO Sistemas de evacuación de los productos de la combustión

**ICO160** m Conducto concéntrico de doble pared, con pared interior de polipropileno y pared exterior metálica.
Conducto para evacuación de los productos de la combustión y admisión de aire comburente, formado por tubo de doble pared con junta de estanqueidad, de 60/100 mm de diámetro, compuesto por pared interior de polipropileno color blanco y pared exterior metálica acabado lacado color blanco, con junta de estanqueidad de EPDM, propagación retardada de la llama Euroclase C de reacción al fuego, según UNE-EN 13501-1, temperatura máxima de 120°C, presión de trabajo de hasta 200 Pa. Incluso accesorios, piezas especiales, módulos finales y material auxiliar para montaje y sujeción a la obra.
Incluye: Replanteo. Presentación de tubos, accesorios, piezas especiales y módulos finales. Fijación del material auxiliar para montaje y sujeción a la obra. Montaje. Conexionado y comprobación de su correcto funcionamiento. Realización de pruebas de servicio.
Criterio de medición de proyecto: Longitud medida desde el arranque del conducto hasta la parte superior del módulo final, según documentación gráfica de Proyecto.
Criterio de medición de obra: Se medirá, desde el arranque del conducto hasta la parte superior del módulo final, la longitud realmente ejecutada según especificaciones de Proyecto.

| Código | Ud | Descripción | Rendimiento | Precio | Importe |
|---|---|---|---|---|---|
| mt20din111a | Ud | Material auxiliar para montaje y sujeción a la obra de los tubos de doble pared con junta de estanqueidad, de 60/100 mm de diámetro. (material) | 1.000 | 2.14 | 2.14 |
| mt20din110am | m | Tubo de doble pared con junta de estanqueidad, de 60/100 mm de diámetro, compuesto por pared interior de polipropileno color blanco y pared exterior metálica acabado lacado color blanco, con junta de estanqueidad de EPDM, propagación retardada de la llama Euroclase C de reacción al fuego, según UNE-EN 13501-1, temperatura máxima de 120°C, presión de trabajo de hasta 200 Pa, según UNE-EN 14471, con el precio incrementado el 60% en concepto de accesorios, piezas especiales y módulos finales. (material) | 1.000 | 57.08 | 57.08 |
| mo004 | h | Oficial 1ª calefactor. (mano de obra) | 0.299 | 23.16 | 6.92 |
| mo103 | h | Ayudante calefactor. (mano de obra) | 0.299 | 21.75 | 6.50 |
| % | % | Costes directos complementarios | 2 % | 72.64 | 1.45 |
|  |  | Costes directos |  |  | 74.09 |
