# Caldera para la combustión de astillas de madera

- Propiedad del archivo: CYPE INGENIEROS, S.A.
- Formato: FIEBDC-3/2002
- Ámbito geográfico: Región de Murcia
- Divisa: EUR
- Costes indirectos: 3.00 %
- IVA: 21.00 %

## I Instalaciones

### IC Calefacción, refrigeración, climatización y A.C.S.

#### ICQ Calderas de biomasa

**ICQ010** Ud Caldera para la combustión de astillas de madera.
Caldera para la combustión de astillas, potencia nominal de 6 a 20 kW, con cuerpo de acero soldado y ensayado a presión, de 1490x600x960 mm, aislamiento interior, cámara de combustión con sistema automático de limpieza del quemador mediante parrilla basculante, intercambiador de calor de tubos verticales con mecanismo de limpieza automática, sistema de recogida y extracción de cenizas del módulo de combustión y depósito de cenizas extraíble, control de la combustión mediante sonda integrada, sistema de mando integrado con pantalla táctil, para el control de la combustión, del acumulador de A.C.S., del depósito de inercia, del sistema de elevación de la temperatura de retorno y de la válvula mezcladora para un rápido calentamiento del circuito de calefacción, base de apoyo antivibraciones, sistema de elevación de la temperatura de retorno por encima de 55°C, compuesto por válvula motorizada de 3 vías de 1" de diámetro y bomba de circulación, regulador de tiro de 150 mm de diámetro, con clapeta antiexplosión, conexión antivibración para conducto de humos de 150 mm de diámetro, limitador térmico de seguridad, tarado a 95°C, sin incluir el conducto para evacuación de los productos de la combustión. Totalmente montada, conexionada y puesta en marcha por la empresa instaladora para la comprobación de su correcto funcionamiento.
Incluye: Replanteo. Presentación de los elementos. Montaje de la caldera y sus accesorios. Conexionado con las redes de conducción de agua, de salubridad y eléctrica, y con el conducto de evacuación de los productos de la combustión. Puesta en marcha.
Criterio de medición de proyecto: Número de unidades previstas, según documentación gráfica de Proyecto.
Criterio de medición de obra: Se medirá el número de unidades realmente ejecutadas según especificaciones de Proyecto.

| Código | Ud | Descripción | Rendimiento | Precio | Importe |
|---|---|---|---|---|---|
| mt38cbh013aa | Ud | Caldera para la combustión de astillas, potencia nominal de 6 a 20 kW, con cuerpo de acero soldado y ensayado a presión, de 1490x600x960 mm, aislamiento interior, cámara de combustión con sistema automático de limpieza del quemador mediante parrilla basculante, intercambiador de calor de tubos verticales con mecanismo de limpieza automática, sistema de recogida y extracción de cenizas del módulo de combustión y depósito de cenizas extraíble, control de la combustión mediante sonda integrada, sistema de mando integrado con pantalla táctil, para el control de la combustión, del acumulador de A.C.S., del depósito de inercia, del sistema de elevación de la temperatura de retorno y de la válvula mezcladora para un rápido calentamiento del circuito de calefacción. (material) | 1.000 | 13419.90 | 13419.90 |
| mt38cbh099c | Ud | Base de apoyo antivibraciones, para caldera. (material) | 1.000 | 140.40 | 140.40 |
| mt38cbh097a | Ud | Limitador térmico de seguridad, tarado a 95°C, formado por válvula y sonda de temperatura. (material) | 1.000 | 79.95 | 79.95 |
| mt38cbh085aaa | Ud | Sistema de elevación de la temperatura de retorno por encima de 55°C, compuesto por válvula motorizada de 3 vías de 1" de diámetro y bomba de circulación, para evitar condensaciones y deposiciones de hollín en el interior de la caldera. (material) | 1.000 | 557.70 | 557.70 |
| mt38cbh091b | Ud | Conexión antivibración para conducto de humos de 150 mm de diámetro. (material) | 1.000 | 211.58 | 211.58 |
| mt38cbh096a | Ud | Regulador de tiro de 150 mm de diámetro, con clapeta antiexplosión, para caldera. (material) | 1.000 | 312.00 | 312.00 |
| mt38cbh102a | Ud | Supervisión y dirección del procedimiento de ensamblaje y conexionado interno de caldera de biomasa. (material) | 1.000 | 575.25 | 575.25 |
| mt38cbh103a | Ud | Ensamblaje y conexionado interno de caldera de biomasa. (material) | 1.000 | 731.25 | 731.25 |
| mt38cbh100b | Ud | Puesta en marcha y formación en el manejo de caldera de biomasa. (material) | 1.000 | 349.05 | 349.05 |
| mo004 | h | Oficial 1ª calefactor. (mano de obra) | 5.971 | 23.16 | 138.29 |
| mo103 | h | Ayudante calefactor. (mano de obra) | 5.971 | 21.75 | 129.87 |
| % | % | Costes directos complementarios | 2 % | 16645.24 | 332.90 |
|  |  | Costes directos |  |  | 16978.14 |
