# Sistema repartidor de silo para biomasa, de techo

- Propiedad del archivo: CYPE INGENIEROS, S.A.
- Formato: FIEBDC-3/2002
- Ámbito geográfico: Región de Murcia
- Divisa: EUR
- Costes indirectos: 3.00 %
- IVA: 21.00 %

## I Instalaciones

### IC Calefacción, refrigeración, climatización y A.C.S.

#### ICQ Calderas de biomasa

**ICQ055** Ud Sistema repartidor de silo para biomasa, de techo.
Sistema repartidor de silo para combustible de biomasa, de techo, formado por 3 transportadores helicoidales sinfín, de 7 m de longitud cada uno, formados por tornillo sinfín de 300 mm de diámetro y jaula metálica, y 50 m de perfiles en I para apoyo de repartidores helicoidales sinfín. Totalmente montado, conexionado y probado.
Incluye: Replanteo. Nivelación, colocación y fijación de los componentes del sistema. Conexión a la red eléctrica.
Criterio de medición de proyecto: Número de unidades previstas, según documentación gráfica de Proyecto.
Criterio de medición de obra: Se medirá el número de unidades realmente ejecutadas según especificaciones de Proyecto.

| Código | Ud | Descripción | Rendimiento | Precio | Importe |
|---|---|---|---|---|---|
| mt38cbh202a | Ud | Kit básico para accionamiento del repartidor helicoidal sinfín, con motor de 5,5 kW. (material) | 3.000 | 2318.55 | 6955.65 |
| mt38cbh205a | Ud | Repartidor helicoidal sinfín de 1 m de longitud, formado por tornillo sinfín de 300 mm de diámetro y jaula metálica. (material) | 3.000 | 516.75 | 1550.25 |
| mt38cbh205b | Ud | Repartidor helicoidal sinfín de 2 m de longitud, formado por tornillo sinfín de 300 mm de diámetro y jaula metálica. (material) | 9.000 | 803.40 | 7230.60 |
| mt38cbh206a | m | Perfil en I para apoyo de repartidores helicoidales sinfín. (material) | 50.000 | 127.73 | 6386.50 |
| mt38cbh207a | Ud | Conjunto de 2 escuadras metálicas de soporte para perfil en I. (material) | 10.000 | 78.00 | 780.00 |
| mo003 | h | Oficial 1ª electricista. (mano de obra) | 30.014 | 23.16 | 695.12 |
| mo102 | h | Ayudante electricista. (mano de obra) | 30.014 | 21.75 | 652.80 |
| % | % | Costes directos complementarios | 2 % | 24250.92 | 485.02 |
|  |  | Costes directos |  |  | 24735.94 |
