# Regulador de caudal de aire

- Propiedad del archivo: CYPE INGENIEROS, S.A.
- Formato: FIEBDC-3/2002
- Ámbito geográfico: Región de Murcia
- Divisa: EUR
- Costes indirectos: 3.00 %
- IVA: 21.00 %

## I Instalaciones

### IC Calefacción, refrigeración, climatización y A.C.S.

#### ICR Sistemas de conducción de aire

**ICR100** Ud Regulador de caudal de aire.
Regulador de caudal de aire, circular, para sistemas de caudal de aire constante, de tipo automecánico sin aporte de energía exterior, con gama de diferencias de presión de 50 a 1000 Pa, para conducto de 160 mm de diámetro, carcasa de chapa galvanizada, cojinetes de plástico, compuerta de regulación con membrana de poliuretano actuando como amortiguador neumático, gama de caudales 4:1. Incluso accesorios de montaje y elementos de fijación.
Incluye: Replanteo. Colocación y fijación. Comprobación de su correcto funcionamiento.
Criterio de medición de proyecto: Número de unidades previstas, según documentación gráfica de Proyecto.
Criterio de medición de obra: Se medirá el número de unidades realmente ejecutadas según especificaciones de Proyecto.

| Código | Ud | Descripción | Rendimiento | Precio | Importe |
|---|---|---|---|---|---|
| mt42trx630dqc | Ud | Regulador de caudal de aire, circular, para sistemas de caudal de aire constante, de tipo automecánico sin aporte de energía exterior, con gama de diferencias de presión de 50 a 1000 Pa, para conducto de 160 mm de diámetro, carcasa de chapa galvanizada, cojinetes de plástico, compuerta de regulación con membrana de poliuretano actuando como amortiguador neumático, gama de caudales 4:1. (material) | 1.000 | 204.75 | 204.75 |
| mo005 | h | Oficial 1ª instalador de climatización. (mano de obra) | 0.115 | 23.16 | 2.66 |
| mo104 | h | Ayudante instalador de climatización. (mano de obra) | 0.115 | 21.75 | 2.50 |
| % | % | Costes directos complementarios | 2 % | 209.91 | 4.20 |
|  |  | Costes directos |  |  | 214.11 |
