# Rejilla para fancoil de antepecho

- Propiedad del archivo: CYPE INGENIEROS, S.A.
- Formato: FIEBDC-3/2002
- Ámbito geográfico: Región de Murcia
- Divisa: EUR
- Costes indirectos: 3.00 %
- IVA: 21.00 %

## I Instalaciones

### IC Calefacción, refrigeración, climatización y A.C.S.

#### ICR Sistemas de conducción de aire

**ICR032** Ud Rejilla para fancoil de antepecho.
Rejilla para antepecho, de aluminio extruido, anodizado color natural E6-C-0, de 345x145 mm, con lamas horizontales fijas con una separación de 12,5 mm, salida de aire perpendicular a la rejilla. Incluso accesorios de montaje y elementos de fijación.
Incluye: Replanteo. Montaje y fijación de la rejilla.
Criterio de medición de proyecto: Número de unidades previstas, según documentación gráfica de Proyecto.
Criterio de medición de obra: Se medirá el número de unidades realmente ejecutadas según especificaciones de Proyecto.

| Código | Ud | Descripción | Rendimiento | Precio | Importe |
|---|---|---|---|---|---|
| mt42trx055bea | Ud | Rejilla para antepecho, de aluminio extruido, anodizado color natural E6-C-0, de 345x145 mm, con lamas horizontales fijas con una separación de 12,5 mm, salida de aire perpendicular a la rejilla. (material) | 1.000 | 34.46 | 34.46 |
| mo005 | h | Oficial 1ª instalador de climatización. (mano de obra) | 0.159 | 23.16 | 3.68 |
| mo104 | h | Ayudante instalador de climatización. (mano de obra) | 0.159 | 21.75 | 3.46 |
| % | % | Costes directos complementarios | 2 % | 41.60 | 0.83 |
|  |  | Costes directos |  |  | 42.43 |
