# Caseta para batería de botellas de gases licuados del petróleo (GLP)

- Propiedad del archivo: CYPE INGENIEROS, S.A.
- Formato: FIEBDC-3/2002
- Ámbito geográfico: Región de Murcia
- Divisa: EUR
- Costes indirectos: 3.00 %
- IVA: 21.00 %

## I Instalaciones

### IG Gases combustibles

#### IGW Elementos

**IGW100** Ud Caseta para batería de botellas de gases licuados del petróleo (GLP).
Caseta de chapa de acero galvanizado para almacenamiento de batería de 4 botellas (2 de servicio y 2 de reserva), de 35 kg de capacidad unitaria de gases licuados del petróleo (GLP).
Incluye: Replanteo. Colocación de la caseta.
Criterio de medición de proyecto: Número de unidades previstas, según documentación gráfica de Proyecto.
Criterio de medición de obra: Se medirá el número de unidades realmente ejecutadas según especificaciones de Proyecto.

| Código | Ud | Descripción | Rendimiento | Precio | Importe |
|---|---|---|---|---|---|
| mt43bbg060a | Ud | Caseta de chapa de acero galvanizado, de 1800x500x1600 mm, con puerta y rejillas de ventilación, para almacenamiento de 4 botellas de gases licuados del petróleo (GLP) (2 de servicio y 2 de reserva), colocadas en línea. (material) | 1.000 | 618.86 | 618.86 |
| mo010 | h | Oficial 1ª instalador de gas. (mano de obra) | 0.995 | 23.16 | 23.04 |
| mo109 | h | Ayudante instalador de gas. (mano de obra) | 0.995 | 21.75 | 21.64 |
| % | % | Costes directos complementarios | 2 % | 663.54 | 13.27 |
|  |  | Costes directos |  |  | 676.81 |
